# Mât pour fixation d'antennes

- Propriété du fichier: CYPE Ingenieros S.A.
- Format: FIEBDC-3/2016
- Logiciel: Générateur de prix de la construction. CYPE Ingenieros, S.A.
- Date: 19/06/2024
- Zone géographique: Maroc
- Devise: MAD
- Coûts indirects: 3 %
- Frais généraux: 13 %
- Bénéfice: 6 %
- TVA: 20 %

## T Équipements techniques

### TT Installations de télécommunication

#### TTX Réseaux de câbles co-axiaux

**TTX030** U Mât pour fixation d'antennes.
Mât pour fixation de 3 antennes, de tube en acier avec traitement anticorrosion, de 4,15 m de hauteur, 35 mm de diamètre et 1,5 mm d'épaisseur. Comprend le groupe de vents pour fixation du mât, les ancrages et les accessoires nécessaires pour être correctement installée.
Inclut: Implantation. Montage.
Critère pour le métré: Nombre d'unités prévues, selon documentation graphique du Projet.
Critère pour le mémoire: On mesurera le nombre d'unités réellement exécutées selon les spécifications du Projet.

| Code | U | Désignation | Quantité | Prix | Montant |
|---|---|---|---|---|---|
| mt40saf010dl | U | Mât pour fixation d'antennes, en tube d'acier avec traitement anticorrosion, de 2,5 m de hauteur, 35 mm de diamètre et 1,5 mm d'épaisseur, assemblage par emboîtement. Comprend les accessoires. (matériau) | 1 | 259.63 | 259.630 |
| mt40saf010aj | U | Mât pour fixation d'antennes, en tube d'acier avec traitement anticorrosion, de 1,65 m de hauteur, 35 mm de diamètre et 1,5 mm d'épaisseur, assemblage par emboîtement. Comprend les accessoires. (matériau) | 1 | 167.51 | 167.510 |
| mt40saf011r | U | Crochets d'accroche à l'ouvrage en L pour mât, pour mise en place en surface, de 500 mm de longueur et 4 mm d'épaisseur, avec collier. (matériau) | 2 | 107.25 | 214.500 |
| mt40saf050a | m | Câble en acier de 2 mm de diamètre, pour groupes de vent de fixation de mât. Comprend la plaque base, les ferrures et les tendeurs. (matériau) | 6 | 19.93 | 119.580 |
| mo001 | h | Compagnon professionnel III/CP2 installateur en télécommunications. (main-d'œuvre) | 1.771 | 59.53 | 105.428 |
| mo056 | h | Ouvrier professionnel II/OP installateur en télécommunications. (main-d'œuvre) | 1.771 | 51.22 | 90.711 |
| % | % | Frais de chantier des unités d'ouvrage | 2 % | 957.359 | 19.147 |
|  |  | Coûts directs |  |  | 976.506 |

Déchets:
- pose: mt40saf011r; facteur de déchet 0.02
- pose: mt40saf050a; facteur de déchet 0.0158367

## Ressources

**mt40saf010dl** U Mât pour fixation d'antennes
Données techniques: Coût énergétique 40.319 MJ; Émission de CO2 2.117 kg
Déchets:
- emballage: re150101 Emballages en papier et en carton. (composant de déchet); quantité 0.03 kg; Code CED 15 01 01; Masse de l'élément 1 kg; Volume 0.001333 m3

**mt40saf010aj** U Mât pour fixation d'antennes
Données techniques: Coût énergétique 26.557 MJ; Émission de CO2 1.403 kg
Déchets:
- emballage: re150101 Emballages en papier et en carton; quantité 0.03 kg

**mt40saf011r** U Crochets d'accroche à l'ouvrage en L pour mât
Données techniques: Coût énergétique 14.316 MJ; Émission de CO2 0.737 kg; Code CED 17 04 05; Masse de l'élément 1.21 kg; Volume 0.000576 m3
Déchets:
- emballage: re170203 Plastique. (composant de déchet); quantité 0.025 kg; Code CED 17 02 03; Masse de l'élément 1 kg; Volume 0.001667 m3

**mt40saf050a** m Câble en acier de 2 mm de diamètre
Données techniques: Coût énergétique 0.277 MJ; Émission de CO2 0.069 kg; Code CED 17 04 11; Masse de l'élément 0.0245 kg; Volume 0.000016 m3
Déchets:
- emballage: re150101 Emballages en papier et en carton; quantité 0.067 kg
