# Amplificateur de ligne

- Propriété du fichier: CYPE Ingenieros S.A.
- Format: FIEBDC-3/2016
- Logiciel: Générateur de prix de la construction. CYPE Ingenieros, S.A.
- Date: 19/06/2024
- Zone géographique: Maroc
- Devise: MAD
- Coûts indirects: 3 %
- Frais généraux: 13 %
- Bénéfice: 6 %
- TVA: 20 %

## T Équipements techniques

### TT Installations de télécommunication

#### TTX Réseaux de câbles co-axiaux

**TTX120** U Amplificateur de ligne.
Amplificateur de 5-862 MHz avec voie de retour passive, de 220x150x55 mm, voie directe de 86-862 MHz, de 36 dB de gain et 120 dBµV de tension maximale de sortie, et voie de retour de 5-55 MHz, de 2 dB de pertes d'insertion.
Inclut: Mise en place de l'amplificateur. Connexion et contrôle de son bon fonctionnement.
Critère pour le métré: Nombre d'unités prévues, selon documentation graphique du Projet.
Critère pour le mémoire: On mesurera le nombre d'unités réellement exécutées selon les spécifications du Projet.

| Code | U | Désignation | Quantité | Prix | Montant |
|---|---|---|---|---|---|
| mt40eca230a | U | Amplificateur de 5-862 MHz avec voie de retour passive, de 220x150x55 mm, voie directe de 86-862 MHz, de 36 dB de gain et 120 dBµV de tension maximale de sortie, et voie de retour de 5-55 MHz, de 2 dB de pertes d'insertion, avec ajustement continu de gain et de pente, et connecteurs type "F". (matériau) | 1 | 4141.29 | 4141.290 |
| mo001 | h | Compagnon professionnel III/CP2 installateur en télécommunications. (main-d'œuvre) | 0.236 | 59.53 | 14.049 |
| mo056 | h | Ouvrier professionnel II/OP installateur en télécommunications. (main-d'œuvre) | 0.236 | 51.22 | 12.088 |
| % | % | Frais de chantier des unités d'ouvrage | 2 % | 4167.427 | 83.349 |
|  |  | Coûts directs |  |  | 4250.776 |

## Ressources

**mt40eca230a** U Amplificateur de 5-862 MHz avec voie de retour passive
Données techniques: Coût énergétique 0.150 MJ; Émission de CO2 0.236 kg
Déchets:
- emballage: re150101 Emballages en papier et en carton. (composant de déchet); quantité 0.278 kg; Code CED 15 01 01; Masse de l'élément 1 kg; Volume 0.001333 m3
