# Répartiteur

- Propriété du fichier: CYPE Ingenieros S.A.
- Format: FIEBDC-3/2016
- Logiciel: Générateur de prix de la construction. CYPE Ingenieros, S.A.
- Date: 28/10/2025
- Zone géographique: Maroc
- Devise: MAD
- Coûts indirects: 3 %
- Frais généraux: 13 %
- Bénéfice: 6 %
- TVA: 20 %

## T Équipements techniques

### TT Installations de télécommunication

#### TTX Réseaux de câbles co-axiaux

**TTX160** U Répartiteur.
Relais de 5-2400 MHz à 6 sorties avec point d'accès à l'utilisateur (PAU), de 120x60x16 mm, 12 dB de pertes d'insertion à 862 MHz et 17 dB de pertes d'insertion à 2150 MHz.
Inclut: Mise en place. Connexion et contrôle de son bon fonctionnement.
Critère pour le métré: Nombre d'unités prévues, selon documentation graphique du Projet.
Critère pour le mémoire: On mesurera le nombre d'unités réellement exécutées selon les spécifications du Projet.

| Code | U | Désignation | Quantité | Prix | Montant |
|---|---|---|---|---|---|
| mt40irt026G | U | Relais de 5-2400 MHz à 6 sorties avec point d'accès à l'utilisateur (PAU), de 120x60x16 mm, 12 dB de pertes d'insertion à 862 MHz et 17 dB de pertes d'insertion à 2150 MHz, avec connecteurs type "F". (matériau) | 1 | 99.6 | 99.600 |
| mo001 | h | Compagnon professionnel III/CP2 installateur en télécommunications. (main-d'œuvre) | 0.118 | 64.2 | 7.576 |
| mo056 | h | Ouvrier professionnel II/OP installateur en télécommunications. (main-d'œuvre) | 0.118 | 55.25 | 6.520 |
| % | % | Frais de chantier des unités d'ouvrage | 2 % | 113.696 | 2.274 |
|  |  | Coûts directs |  |  | 115.970 |
