# Pièce spéciale avec des joints en EPDM pour conduit de ventilation de section circulaire

- Propriété du fichier: CYPE Ingenieros S.A.
- Format: FIEBDC-3/2016
- Logiciel: Générateur de prix de la construction. CYPE Ingenieros, S.A.
- Date: 17/09/2024
- Zone géographique: Maroc
- Devise: MAD
- Coûts indirects: 3 %
- Frais généraux: 13 %
- Bénéfice: 6 %
- TVA: 20 %

## T Équipements techniques

### TV Climatisation et ventilation

#### TVG Ventilation mécanique pour garages

**TVG070** U Pièce spéciale avec des joints en EPDM pour conduit de ventilation de section circulaire.
Coude 30° avec joints en EPDM à double lèvre, pour conduit circulaire d'acier galvanisé, de 125 mm de diamètre, dans le réseau de conduits de ventilation.
Inclut: Mise en place et fixation des pièces spéciales préfabriquées au réseau de conduits.
Critère pour le métré: Nombre d'unités prévues, selon documentation graphique du Projet.
Critère pour le mémoire: On mesurera le nombre d'unités réellement exécutées selon les spécifications du Projet.

| Code | U | Désignation | Quantité | Prix | Montant |
|---|---|---|---|---|---|
| mt42cos218abb | U | Coude 30° avec joints en EPDM à double lèvre, pour conduit circulaire d'acier galvanisé, de 125 mm de diamètre, étanchéité à l'air classe D, selon NF EN 12237. (matériau) | 1 | 216.22 | 216.220 |
| mo013 | h | Compagnon professionnel III/CP2 monteur de conduits métalliques. (main-d'œuvre) | 0.059 | 59.53 | 3.512 |
| mo084 | h | Ouvrier professionnel II/OP monteur de conduits métalliques. (main-d'œuvre) | 0.059 | 51.29 | 3.026 |
| % | % | Frais de chantier des unités d'ouvrage | 2 % | 222.758 | 4.455 |
|  |  | Coûts directs |  |  | 227.213 |
