# Unité extérieure d'air conditionné, de remplacement, pour système VRF

- Propriété du fichier: CYPE Ingenieros S.A.
- Format: FIEBDC-3/2016
- Logiciel: Générateur de prix de la construction. CYPE Ingenieros, S.A.
- Date: 17/09/2024
- Zone géographique: Maroc
- Devise: MAD
- Coûts indirects: 3 %
- Frais généraux: 13 %
- Bénéfice: 6 %
- TVA: 20 %

## T Équipements techniques

### TV Climatisation et ventilation

#### TVI Système Mitsubishi Heavy Industries à débit de réfrigérant variable

**TVI130** U Unité extérieure d'air conditionné, de remplacement, pour système VRF.
Unité extérieure d'air conditionné, système air-air multisplit Refresh avec débit variable de réfrigérant, pour remplacement d'une ancienne unité extérieure modèle KX et maintenance du circuit frigorifique existant, pompe à chaleur, pour gaz R-410A, alimentation triphasée (400V/50Hz), modèle FDCR224KXE6 "MITSUBISHI HEAVY INDUSTRIES", puissance frigorifique nominale 22,4 kW (température de bulbe sec de l'air extérieur 35°C, température de bulbe humide de l'air intérieur 19°C), consommation électrique nominale en refroidissement 5,6 kW, puissance calorifique nominale 25 kW (température de bulbe humide de l'air extérieur 6°C, température de bulbe sec de l'air intérieur 20°C), consommation électrique nominale en chauffage 6,03 kW, de 1675x1080x480 mm, 224 kg, niveau sonore 58 dBA, débit d'air 12000 m³/h, intervalle de capacité connectable entre le 50 et le 130%, détendeur électronique, deux ventilateurs axiaux et bus de données Superlink II. Comprend les éléments antivibratoires de sol.
Critère d'évaluation économique: Le prix ne comprend ni la canalisation ni le câblage électrique d'alimentation.
Inclut: Implantation. Mise en place et fixation. Connexion aux lignes frigorifiques. Connexion au réseau électrique. Connexion au réseau de tout à l'égout. Mise en marche.
Critère pour le métré: Nombre d'unités prévues, selon documentation graphique du Projet.
Critère pour le mémoire: On mesurera le nombre d'unités réellement exécutées selon les spécifications du Projet.

| Code | U | Désignation | Quantité | Prix | Montant |
|---|---|---|---|---|---|
| mt42mhi315a | U | Unité extérieure d'air conditionné, système air-air multisplit Refresh avec débit variable de réfrigérant, pour remplacement d'une ancienne unité extérieure modèle KX et maintenance du circuit frigorifique existant, pompe à chaleur, pour gaz R-410A, alimentation triphasée (400V/50Hz), modèle FDCR224KXE6 "MITSUBISHI HEAVY INDUSTRIES", puissance frigorifique nominale 22,4 kW (température de bulbe sec de l'air extérieur 35°C, température de bulbe humide de l'air intérieur 19°C), consommation électrique nominale en refroidissement 5,6 kW, puissance calorifique nominale 25 kW (température de bulbe humide de l'air extérieur 6°C, température de bulbe sec de l'air intérieur 20°C), consommation électrique nominale en chauffage 6,03 kW, de 1675x1080x480 mm, 224 kg, niveau sonore 58 dBA, débit d'air 12000 m³/h, intervalle de capacité connectable entre le 50 et le 130%, détendeur électronique, deux ventilateurs axiaux et bus de données Superlink II. (matériau) | 1 | 217108.58 | 217108.580 |
| mt42www080 | U | Kit d'amortisseurs antivibration de sol, composé de quatre amortisseurs en caoutchouc, avec leurs vis, écrous et rondelles correspondants. (matériau) | 1 | 109.47 | 109.470 |
| mo005 | h | Compagnon professionnel III/CP2 installateur de climatisation. (main-d'œuvre) | 7.104 | 59.53 | 422.901 |
| mo104 | h | Ouvrier professionnel II/OP installateur de climatisation. (main-d'œuvre) | 7.104 | 51.22 | 363.867 |
| % | % | Frais de chantier des unités d'ouvrage | 2 % | 218004.818 | 4360.096 |
|  |  | Coûts directs |  |  | 222364.914 |

## Ressources

**mt42mhi315a** U Unité extérieure d'air conditionné
Données techniques: Coût énergétique 10292.343 MJ; Émission de CO2 704.349 kg
Déchets:
- emballage: re150101 Emballages en papier et en carton. (composant de déchet); quantité 0.18 kg; Code CED 15 01 01; Masse de l'élément 1 kg; Volume 0.001333 m3
- emballage: re170203 Plastique. (composant de déchet); quantité 0.09 kg; Code CED 17 02 03; Masse de l'élément 1 kg; Volume 0.001667 m3
