# Aérotherme

- Propriété du fichier: CYPE Ingenieros S.A.
- Format: FIEBDC-3/2016
- Logiciel: Générateur de prix de la construction. CYPE Ingenieros, S.A.
- Date: 07/11/2024
- Zone géographique: Maroc
- Devise: MAD
- Coûts indirects: 3 %
- Frais généraux: 13 %
- Bénéfice: 6 %
- TVA: 20 %

## T Équipements techniques

### TV Climatisation et ventilation

#### TVO Unités terminales non autonomes de climatisation

**TVO140** U Aérotherme.
Aérotherme d'eau chaude, pour installation solaire thermique, alimentation triphasée à 400 V, puissance dissipatrice de 56 kW, avec un ventilateur de 780 W de puissance, adéquat pour fonctionner avec une solution d'eau-glycol allant jusqu'à 40% d'antigel pur, de résistance à la corrosion élevée. Totalement monté, connecté et mis en marche par l'entreprise installatrice pour le contrôle de son bon fonctionnement.
Inclut: Implantation de l'unité. Mise en place et fixation de l'unité. Connecté aux réseaux de conduction d'eau et électrique. Mise en marche.
Critère pour le métré: Nombre d'unités prévues, selon documentation graphique du Projet.
Critère pour le mémoire: On mesurera le nombre d'unités réellement exécutées selon les spécifications du Projet.

| Code | U | Désignation | Quantité | Prix | Montant |
|---|---|---|---|---|---|
| mt38csj600aa | U | Aérotherme d'eau chaude, pour installation solaire thermique, alimentation triphasée à 400 V, puissance dissipatrice de 56 kW, avec un ventilateur de 780 W de puissance, adéquat pour fonctionner avec une solution d'eau-glycol allant jusqu'à 40% d'antigel pur, de résistance à la corrosion élevée. (matériau) | 1 | 25696.13 | 25696.130 |
| mo005 | h | Compagnon professionnel III/CP2 installateur de climatisation. (main-d'œuvre) | 3.594 | 59.53 | 213.951 |
| mo104 | h | Ouvrier professionnel II/OP installateur de climatisation. (main-d'œuvre) | 3.594 | 51.22 | 184.085 |
| % | % | Frais de chantier des unités d'ouvrage | 2 % | 26094.166 | 521.883 |
|  |  | Coûts directs |  |  | 26616.049 |
