# Canalisation de protection de câblage de l'unité d'air conditionné

- Propriété du fichier: CYPE Ingenieros S.A.
- Format: FIEBDC-3/2016
- Logiciel: Générateur de prix de la construction. CYPE Ingenieros, S.A.
- Date: 19/06/2024
- Zone géographique: Maroc
- Devise: MAD
- Coûts indirects: 3 %
- Frais généraux: 13 %
- Bénéfice: 6 %
- TVA: 20 %

## T Équipements techniques

### TV Climatisation et ventilation

#### TVT Unités terminales autonomes de climatisation

**TVT060** m Canalisation de protection de câblage de l'unité d'air conditionné.
La canalisation de protection de câblage, encastrée, formée de tube de PVC flexible, annelé, renforcé, de 16 mm de diamètre nominal, avec IP547.
Inclut: Implantation. Pose et fixation de la canalisation de protection.
Critère pour le métré: Longueur mesurée selon documentation graphique du Projet.
Critère pour le mémoire: On mesurera la longueur réellement exécutée selon les spécifications du Projet.

| Code | U | Désignation | Quantité | Prix | Montant |
|---|---|---|---|---|---|
| mt35aia020a | m | Tube souple en PVC, transversalement élastique, annelé, doublé, de couleur noire, de 16 mm de diamètre nominal, pour canalisation encastrée dans des parois maçonnées (horizontales et verticales). Résistance à la compression 320 N, résistance à l'impact 2 joules, température de travail -5°C jusqu'à 60°C, avec degré de protection IP547 selon NF EN 60529, propriétés électriques: isolant, non propagateur de la flamme. Selon NF EN 61386-1 et NF EN 61386-22. (matériau) | 1 | 8.63 | 8.630 |
| mo003 | h | Compagnon professionnel III/CP2 électricien. (main-d'œuvre) | 0.024 | 59.53 | 1.429 |
| mo102 | h | Ouvrier professionnel II/OP électricien. (main-d'œuvre) | 0.024 | 51.22 | 1.229 |
| % | % | Frais de chantier des unités d'ouvrage | 2 % | 11.288 | 0.226 |
|  |  | Coûts directs |  |  | 11.514 |

Déchets:
- pose: mt35aia020a; facteur de déchet 0.0275

## Ressources

**mt35aia020a** m Tube souple en PVC
Données techniques: Coût énergétique 11.626 MJ; Émission de CO2 0.577 kg; Code CED 17 02 03; Masse de l'élément 0.12 kg; Volume 0.0002 m3
