# Réseau d'évacuation des condensats

- Propriété du fichier: CYPE Ingenieros S.A.
- Format: FIEBDC-3/2016
- Logiciel: Générateur de prix de la construction. CYPE Ingenieros, S.A.
- Date: 19/06/2024
- Zone géographique: Maroc
- Devise: MAD
- Coûts indirects: 3 %
- Frais généraux: 13 %
- Bénéfice: 6 %
- TVA: 20 %

## T Équipements techniques

### TV Climatisation et ventilation

#### TVT Unités terminales autonomes de climatisation

**TVT080** m Réseau d'évacuation des condensats.
Réseau d'évacuation des condensats, mis en place superficiellement et fixé à la surface support, constitué d'un tube flexible de PVC, de 16 mm de diamètre et 1,5 mm d'épaisseur, qui connecte l'unité d'air conditionné avec le réseau d'évacuation d'appareils sanitaires, la colonne de chute, le collecteur ou le tabouret siphoïde. Comprend matériau auxiliaire pour le montage et la fixation à l'ouvrage, les accessoires et les pièces spéciales placées par assemblage collée avec adhésif.
Inclut: Implantation. Présentation des tuyaux, des accessoires et des pièces spéciales. Fixation des produits complémentaires pour le montage et la fixation à l'ouvrage. Mise en place et fixation des tuyaux, des accessoires et des pièces spéciales.
Critère pour le métré: Longueur mesurée selon documentation graphique du Projet.
Critère pour le mémoire: On mesurera la longueur réellement exécutée selon les spécifications du Projet.

| Code | U | Désignation | Quantité | Prix | Montant |
|---|---|---|---|---|---|
| mt36tsf410a | U | Matériau auxiliaire pour montage et fixation à l'ouvrage des tuyaux en PVC flexible, de 16 mm de diamètre. (matériau) | 0.5 | 2.31 | 1.155 |
| mt36tsf010ac | m | Tube en PVC flexible, de 16 mm de diamètre et 1,5 mm d'épaisseur, avec spirale en PVC rigide, selon NF EN ISO 3994, avec le prix augmenté de 10% pour cause d'accessoires et pièces spéciales. (matériau) | 1.05 | 16.93 | 17.777 |
| mt11var009 | l | Liquide nettoyeur pour collage par adhésif de tubes et accessoires en PVC. (matériau) | 0.015 | 425.85 | 6.388 |
| mt11var010 | l | Adhésif pour tubes et accessoires en PVC. (matériau) | 0.008 | 542.73 | 4.342 |
| mo008 | h | Compagnon professionnel III/CP2 plombier. (main-d'œuvre) | 0.083 | 59.53 | 4.941 |
| mo107 | h | Ouvrier professionnel II/OP plombier. (main-d'œuvre) | 0.041 | 51.22 | 2.100 |
| % | % | Frais de chantier des unités d'ouvrage | 2 % | 36.703 | 0.734 |
|  |  | Coûts directs |  |  | 37.437 |

Déchets:
- pose: mt36tsf010ac; facteur de déchet 0.08
- pose: mt11var009 Liquide nettoyeur pour collage par adhésif de tubes et accessoires en PVC; facteur de déchet 0.0275

## Ressources

**mt36tsf010ac** m Tube en PVC flexible
Données techniques: Coût énergétique 14.438 MJ; Émission de CO2 0.079 kg; Code CED 17 02 03; Masse de l'élément 0.1 kg; Volume 0.000167 m3
Déchets:
- emballage: re150101 Emballages en papier et en carton. (composant de déchet); quantité 0.018 kg; Code CED 15 01 01; Masse de l'élément 1 kg; Volume 0.001333 m3
- emballage: re170201 Bois. (composant de déchet); quantité 0.052 kg; Code CED 17 02 01; Masse de l'élément 1 kg; Volume 0.000909 m3
- emballage: re170203 Plastique. (composant de déchet); quantité 0.003 kg; Code CED 17 02 03; Masse de l'élément 1 kg; Volume 0.001667 m3

**mt11var009** l Liquide nettoyeur pour collage par adhésif de tubes et accessoires en PVC
Données techniques: Coût énergétique 3.819 MJ; Émission de CO2 0.202 kg; Code CED 20 01 30; Masse de l'élément 1 kg; Volume 0.001 m3
Déchets:
- emballage: re170203 Plastique; quantité 0.032 kg
