# Unité intérieure d'air conditionné, de paroi

- Propriété du fichier: CYPE Ingenieros S.A.
- Format: FIEBDC-3/2016
- Logiciel: Générateur de prix de la construction. CYPE Ingenieros, S.A.
- Date: 19/06/2024
- Zone géographique: Maroc
- Devise: MAD
- Coûts indirects: 3 %
- Frais généraux: 13 %
- Bénéfice: 6 %
- TVA: 20 %

## T Équipements techniques

### TV Climatisation et ventilation

#### TVT Unités terminales autonomes de climatisation

**TVT200** U Unité intérieure d'air conditionné, de paroi.
Unité intérieure d'air conditionné, de paroi, système air-air multisplit, pour gaz R-32, pompe à chaleur, alimentation monophasée (230V/50Hz), puissance frigorifique nominale 2 kW (température de bulbe sec 27°C, température de bulbe humide 19°C), puissance calorifique nominale 3 kW (température de bulbe sec 20°C), de 294x798x229 mm, niveau sonore (vitesse basse) 21 dBA, avec filtre enzymatique et filtre désodorisant, contrôle sans fil, avec programmateur hebdomadaire.
Critère d'évaluation économique: Le prix ne comprend ni la canalisation ni le câblage électrique d'alimentation.
Inclut: Implantation. Mise en place et fixation. Connexion aux lignes frigorifiques. Connexion au réseau électrique. Connexion au réseau de tout à l'égout. Mise en marche.
Critère pour le métré: Nombre d'unités prévues, selon documentation graphique du Projet.
Critère pour le mémoire: On mesurera le nombre d'unités réellement exécutées selon les spécifications du Projet.

| Code | U | Désignation | Quantité | Prix | Montant |
|---|---|---|---|---|---|
| mt42mhi100a | U | Unité intérieure d'air conditionné, de paroi, système air-air multisplit, pour gaz R-32, pompe à chaleur, alimentation monophasée (230V/50Hz), puissance frigorifique nominale 2 kW (température de bulbe sec 27°C, température de bulbe humide 19°C), puissance calorifique nominale 3 kW (température de bulbe sec 20°C), de 294x798x229 mm, niveau sonore (vitesse basse) 21 dBA, avec filtre enzymatique et filtre désodorisant, contrôle sans fil, avec programmateur hebdomadaire. (matériau) | 1 | 4896.44 | 4896.440 |
| mo005 | h | Compagnon professionnel III/CP2 installateur de climatisation. (main-d'œuvre) | 1.181 | 59.53 | 70.305 |
| mo104 | h | Ouvrier professionnel II/OP installateur de climatisation. (main-d'œuvre) | 1.181 | 51.22 | 60.491 |
| % | % | Frais de chantier des unités d'ouvrage | 2 % | 5027.236 | 100.545 |
|  |  | Coûts directs |  |  | 5127.781 |

## Ressources

**mt42mhi100a** U Unité intérieure d'air conditionné
Données techniques: Coût énergétique 431.176 MJ; Émission de CO2 29.490 kg
Déchets:
- emballage: re150101 Emballages en papier et en carton. (composant de déchet); quantité 0.18 kg; Code CED 15 01 01; Masse de l'élément 1 kg; Volume 0.001333 m3
- emballage: re170203 Plastique. (composant de déchet); quantité 0.09 kg; Code CED 17 02 03; Masse de l'élément 1 kg; Volume 0.001667 m3
