# Climatiseur (UTA) à quatre tubes, avec batterie d'eau froide et batterie d'eau chaude

- Propriété du fichier: CYPE Ingenieros S.A.
- Format: FIEBDC-3/2016
- Logiciel: Générateur de prix de la construction. CYPE Ingenieros, S.A.
- Date: 19/06/2024
- Zone géographique: Maroc
- Devise: MAD
- Coûts indirects: 3 %
- Frais généraux: 13 %
- Bénéfice: 6 %
- TVA: 20 %

## T Équipements techniques

### TV Climatisation et ventilation

#### TVU Unités de traitement d'air

**TVU040** U Climatiseur (UTA) à quatre tubes, avec batterie d'eau froide et batterie d'eau chaude.
Unité de traitement d'air, modèle TKM-50/1 "TROX", taille 1, constituée de châssis autoportant de plaque d'acier galvanisée peinte avec coins en aluminium injecté et joint d'étanchéité périphérique, panneaux et portes de type sandwich de 25 mm, constitués de deux plaques et isolation en laine minérale, portes dotées de charnières et de poignées à ouverture rapide, socle pour chaque module constitué de profilés de type U de tôle en acier galvanisé, batterie froide de 4 lignes, batterie chaude à 1 ligne, de tubes en cuivre et ailettes en aluminium, volets préparés pour motorisation, récupérateur statique avec free cooling, filtre pour l'air extérieur plan G3, filtre pour l'air soufflé plan G4, filtre pour l'air de retour plan G3, ventilateur de soufflage modèle AT 7-7 avec moteur de 1,1 kW, ventilateur de retour modèle AT 7-7 avec moteur de 0,75 kW. Totalement montée, connectée et mise en marche par l'entreprise installatrice pour le contrôle de son bon fonctionnement.
Inclut: Implantation de l'unité. Mise en place et fixation de l'unité. Connecté aux réseaux de conduction d'eau, électrique, de récupération des condensats, et aux conduits. Mise en marche.
Critère pour le métré: Nombre d'unités prévues, selon documentation graphique du Projet.
Critère pour le mémoire: On mesurera le nombre d'unités réellement exécutées selon les spécifications du Projet.

| Code | U | Désignation | Quantité | Prix | Montant |
|---|---|---|---|---|---|
| mt42trx551bbcjd | U | Unité de traitement d'air, modèle TKM-50/1 "TROX", taille 1, constituée de châssis autoportant de plaque d'acier galvanisée peinte avec coins en aluminium injecté et joint d'étanchéité périphérique, panneaux et portes de type sandwich de 25 mm, constitués de deux plaques et isolation en laine minérale, portes dotées de charnières et de poignées à ouverture rapide, socle pour chaque module constitué de profilés de type U de tôle en acier galvanisé, batterie froide de 4 lignes, batterie chaude à 1 ligne, de tubes en cuivre et ailettes en aluminium, volets préparés pour motorisation, récupérateur statique avec free cooling, filtre pour l'air extérieur plan G3, filtre pour l'air soufflé plan G4, filtre pour l'air de retour plan G3, ventilateur de soufflage modèle AT 7-7 avec moteur de 1,1 kW, ventilateur de retour modèle AT 7-7 avec moteur de 0,75 kW. (matériau) | 1 | 59128.08 | 59128.080 |
| mo005 | h | Compagnon professionnel III/CP2 installateur de climatisation. (main-d'œuvre) | 1.002 | 59.53 | 59.649 |
| mo104 | h | Ouvrier professionnel II/OP installateur de climatisation. (main-d'œuvre) | 1.002 | 51.22 | 51.322 |
| % | % | Frais de chantier des unités d'ouvrage | 2 % | 59239.051 | 1184.781 |
|  |  | Coûts directs |  |  | 60423.832 |

## Ressources

**mt42trx551bbcjd** U Unité de traitement d'air
Données techniques: Coût énergétique 6986.924 MJ; Émission de CO2 478.140 kg
Déchets:
- emballage: re150101 Emballages en papier et en carton. (composant de déchet); quantité 0.18 kg; Code CED 15 01 01; Masse de l'élément 1 kg; Volume 0.001333 m3
- emballage: re170203 Plastique. (composant de déchet); quantité 0.09 kg; Code CED 17 02 03; Masse de l'élément 1 kg; Volume 0.001667 m3
