# Thermostat de zone

- Propriété du fichier: CYPE Ingenieros S.A.
- Format: FIEBDC-3/2016
- Logiciel: Générateur de prix de la construction. CYPE Ingenieros, S.A.
- Date: 20/06/2024
- Zone géographique: Maroc
- Devise: MAD
- Coûts indirects: 3 %
- Frais généraux: 13 %
- Bénéfice: 6 %
- TVA: 20 %

## T Équipements techniques

### TV Climatisation et ventilation

#### TVZ Système multizone Airzone

**TVZ130** U Thermostat de zone.
Interface de contrôle d'utilisateur, Lite AZRA6LITECB "AIRZONE", écran led, avec boutons tactiles capacitifs, en acier y verre, connexion par câble, montage en surface, couleur blanche, pour contrôle de la mise en marche et de l'arrêt de la zone, contrôle de la température de consigne, par paliers de 1°C/2°F et lecture de la température ambiante et de l'humidité relative de zone.
Inclut: Implantation. Mise en place et fixation. Connexion.
Critère pour le métré: Nombre d'unités prévues, selon documentation graphique du Projet.
Critère pour le mémoire: On mesurera le nombre d'unités réellement exécutées selon les spécifications du Projet.

| Code | U | Désignation | Quantité | Prix | Montant |
|---|---|---|---|---|---|
| mt42air652mu | U | Interface de contrôle d'utilisateur, Lite AZRA6LITECB "AIRZONE", écran led, avec boutons tactiles capacitifs, en acier y verre, connexion par câble, montage en surface, couleur blanche, pour contrôle de la mise en marche et de l'arrêt de la zone, contrôle de la température de consigne, par paliers de 1°C/2°F et lecture de la température ambiante et de l'humidité relative de zone. (matériau) | 1 | 1190.5 | 1190.500 |
| mo005 | h | Compagnon professionnel III/CP2 installateur de climatisation. (main-d'œuvre) | 0.119 | 59.53 | 7.084 |
| mo104 | h | Ouvrier professionnel II/OP installateur de climatisation. (main-d'œuvre) | 0.095 | 51.22 | 4.866 |
| % | % | Frais de chantier des unités d'ouvrage | 2 % | 1202.450 | 24.049 |
|  |  | Coûts directs |  |  | 1226.499 |

## Ressources

**mt42air652mu** U Interface de contrôle d'utilisateur
Données techniques: Coût énergétique 5.954 MJ; Émission de CO2 0.396 kg
Déchets:
- emballage: re150101 Emballages en papier et en carton. (composant de déchet); quantité 0.122 kg; Code CED 15 01 01; Masse de l'élément 1 kg; Volume 0.001333 m3
- emballage: re170203 Plastique. (composant de déchet); quantité 0.061 kg; Code CED 17 02 03; Masse de l'élément 1 kg; Volume 0.001667 m3
