# Système de contrôle centralisé Easyzone

- Propriété du fichier: CYPE Ingenieros S.A.
- Format: FIEBDC-3/2016
- Logiciel: Générateur de prix de la construction. CYPE Ingenieros, S.A.
- Date: 07/11/2024
- Zone géographique: Maroc
- Devise: MAD
- Coûts indirects: 3 %
- Frais généraux: 13 %
- Bénéfice: 6 %
- TVA: 20 %

## T Équipements techniques

### TV Climatisation et ventilation

#### TVZ Système multizone Airzone

**TVZ040** U Système de contrôle centralisé Easyzone.
Système de contrôle centralisé Easyzone "AIRZONE", constitué de, avec plénum pour connexion à la sortie d'air rectangulaire d'unité intérieure d'air conditionné Daikin, avec 2 piquages avec registres motorisés, pour connexion à conduits tubulaires flexibles de distribution d'air, ioniseurs pour la purification de l'air et capteurs de qualité de l'air sur les registres motorisés, avec plaque centrale de système, interface de communications de la centrale du système avec l'équipement de conduits zonifiés et entrée d'air pour ventilation mécanique contrôlée (VMC) de 150 mm de diamètre, Easyzone CAI Standard + VMC AZEZ8DAST01XS2, têtes thermostatiques, câble électrique avec conducteur en cuivre électrolytique recuit sans étamage, de 2x0,5+2x0,22 mm² de section, AZX6CABLEBUS15.
Inclut: Implantation. Mise en place et fixation de la centrale du système. Mise en place et fixation des accessoires. Mise en place et fixation du plénum motorisé. Pose et fixation du tube de protection du câblage. Pose du câblage. Connexion électrique.
Critère pour le métré: Nombre d'unités prévues, selon documentation graphique du Projet.
Critère pour le mémoire: On mesurera le nombre d'unités réellement exécutées selon les spécifications du Projet.

| Code | U | Désignation | Quantité | Prix | Montant |
|---|---|---|---|---|---|
| mt42air249apa | U | Plénum pour connexion à la sortie d'air rectangulaire d'unité intérieure d'air conditionné Daikin, avec 2 piquages avec registres motorisés, pour connexion à conduits tubulaires flexibles de distribution d'air, ioniseurs pour la purification de l'air et capteurs de qualité de l'air sur les registres motorisés, avec plaque centrale de système, interface de communications de la centrale du système avec l'équipement de conduits zonifiés et entrée d'air pour ventilation mécanique contrôlée (VMC) de 150 mm de diamètre, Easyzone CAI Standard + VMC AZEZ8DAST01XS2 "AIRZONE". (matériau) | 1 | 14484.41 | 14484.410 |
| mt35aia010a | m | Tube souple en PVC, annelé, de couleur noire, de 16 mm de diamètre nominal, pour canalisation encastrée dans des parois maçonnées (horizontales et verticales). Résistance à la compression 320 N, résistance à l'impact 1 joule, température de travail -5°C jusqu'à 60°C, avec degré de protection IP545 selon NF EN 60529, non propagateur de la flamme. Selon NF EN 61386-1 et NF EN 61386-22. (matériau) | 10 | 5.05 | 50.500 |
| mt42air900a | m | Câble électrique avec conducteur en cuivre électrolytique recuit sans étamage, de 2x0,5+2x0,22 mm² de section, AZX6CABLEBUS15 "AIRZONE", avec isolation de PVC/A, fourni en rouleaux de 15 m (matériau) | 10 | 14.61 | 146.100 |
| mo005 | h | Compagnon professionnel III/CP2 installateur de climatisation. (main-d'œuvre) | 0.357 | 59.53 | 21.252 |
| mo104 | h | Ouvrier professionnel II/OP installateur de climatisation. (main-d'œuvre) | 0.285 | 51.22 | 14.598 |
| % | % | Frais de chantier des unités d'ouvrage | 2 % | 14716.860 | 294.337 |
|  |  | Coûts directs |  |  | 15011.197 |

Déchets:
- pose: mt35aia010a; facteur de déchet 0.0275
- pose: mt42air900a; facteur de déchet 0.0163248

## Ressources

**mt42air249apa** U Plénum pour connexion à la sortie d'air rectangulaire d'unité intérieure d'air conditionné Daikin
Données techniques: Coût énergétique 0.021 MJ; Émission de CO2 0.032 kg
Déchets:
- emballage: re150101 Emballages en papier et en carton. (composant de déchet); quantité 0.038 kg; Code CED 15 01 01; Masse de l'élément 1 kg; Volume 0.001333 m3

**mt35aia010a** m Tube souple en PVC
Données techniques: Coût énergétique 11.626 MJ; Émission de CO2 0.577 kg; Code CED 17 02 03; Masse de l'élément 0.12 kg; Volume 0.0002 m3

**mt42air900a** m Câble électrique avec conducteur en cuivre électrolytique recuit sans étamage
Données techniques: Coût énergétique 1.295 MJ; Émission de CO2 0.121 kg; Code CED 17 04 11; Masse de l'élément 0.0117 kg; Volume 0.000008 m3
Déchets:
- emballage: re150101 Emballages en papier et en carton; quantité 0.065 kg
