# Système de contrôle centralisé Pack RadianT365

- Propriété du fichier: CYPE Ingenieros S.A.
- Format: FIEBDC-3/2016
- Logiciel: Générateur de prix de la construction. CYPE Ingenieros, S.A.
- Date: 20/06/2024
- Zone géographique: Maroc
- Devise: MAD
- Coûts indirects: 3 %
- Frais généraux: 13 %
- Bénéfice: 6 %
- TVA: 20 %

## T Équipements techniques

### TV Climatisation et ventilation

#### TVZ Système multizone Airzone

**TVZ060** U Système de contrôle centralisé Pack RadianT365.
Système de contrôle de 2 zones dans les installations de chauffage et rafraîchissement par plancher chauffant/rafraîchissant, Pack RadianT365 AZRA6PBL C N VALC2 "AIRZONE", constitué d'une centrale de système AZRA6RADIANT avec contrôle jusqu'à 8 zones de manière indépendante et algorithme de contrôle anticondensation, un module de contrôle des éléments chauffants/rafraîchissants AZRA6CM1VALC avec des communications via le bus d'expansion du système, alimentation externe (source incluse), montage sur rail DIN, et avec les fonctionnalités suivantes: contrôle d'un maximum de 8 zones et 20 têtes thermostatiques câblées par relais de 10 A à 230 Vca, contrôle de l'équipement de production par deux relais de 10 A à 230 Vca, avec une entrée analogique pour la sonde de température de départ, un thermostat principal Blueface AZRA6BLUEFACECB avec écran tactile capacitif de 3,5" couleur, en acier y verre, connexion par câble, montage en surface, couleur blanche, avec lecture de température ambiante et humaine relative de zone, fonction Eco-Adapt (sélection du niveau d'efficience énergétique du système), un thermostat pour le reste des zones Lite AZRA6LITECN avec écran led, boutons tactiles capacitifs, en acier y verre, montage en surface, pour contrôle de la mise en marche et de l'arrêt de la zone, contrôle de la température de consigne, par paliers de 1°C/2°F et lecture de la température ambiante et de l'humidité relative de zone, avec connexion par câble, couleur noire, câble électrique AZX6CABLEBUS10, avec conducteur en cuivre électrolytique recuit sans étamage, de 2x0,5+2x0,22 mm² de section et isolation de PVC/A, têtes thermostatiques.
Inclut: Implantation. Mise en place et fixation de la centrale du système. Mise en place et fixation des accessoires. Pose et fixation du tube de protection du câblage. Pose du câblage. Connexion électrique.
Critère pour le métré: Nombre d'unités prévues, selon documentation graphique du Projet.
Critère pour le mémoire: On mesurera le nombre d'unités réellement exécutées selon les spécifications du Projet.

| Code | U | Désignation | Quantité | Prix | Montant |
|---|---|---|---|---|---|
| mt42air400ak | U | Système de contrôle de 2 zones dans les installations de chauffage et rafraîchissement par plancher chauffant/rafraîchissant, Pack RadianT365 AZRA6PBL C N VALC2 "AIRZONE", constitué d'une centrale de système AZRA6RADIANT avec contrôle jusqu'à 8 zones de manière indépendante et algorithme de contrôle anticondensation, un module de contrôle des éléments chauffants/rafraîchissants AZRA6CM1VALC avec des communications via le bus d'expansion du système, alimentation externe (source incluse), montage sur rail DIN, et avec les fonctionnalités suivantes: contrôle d'un maximum de 8 zones et 20 têtes thermostatiques câblées par relais de 10 A à 230 Vca, contrôle de l'équipement de production par deux relais de 10 A à 230 Vca, avec une entrée analogique pour la sonde de température de départ, un thermostat principal Blueface AZRA6BLUEFACECB avec écran tactile capacitif de 3,5" couleur, en acier y verre, connexion par câble, montage en surface, couleur blanche, avec lecture de température ambiante et humaine relative de zone, fonction Eco-Adapt (sélection du niveau d'efficience énergétique du système), un thermostat pour le reste des zones Lite AZRA6LITECN avec écran led, boutons tactiles capacitifs, en acier y verre, montage en surface, pour contrôle de la mise en marche et de l'arrêt de la zone, contrôle de la température de consigne, par paliers de 1°C/2°F et lecture de la température ambiante et de l'humidité relative de zone, avec connexion par câble, couleur noire, câble électrique AZX6CABLEBUS10, avec conducteur en cuivre électrolytique recuit sans étamage, de 2x0,5+2x0,22 mm² de section et isolation de PVC/A. (matériau) | 1 | 7416.67 | 7416.670 |
| mo005 | h | Compagnon professionnel III/CP2 installateur de climatisation. (main-d'œuvre) | 0.238 | 59.53 | 14.168 |
| mo104 | h | Ouvrier professionnel II/OP installateur de climatisation. (main-d'œuvre) | 0.19 | 51.22 | 9.732 |
| % | % | Frais de chantier des unités d'ouvrage | 2 % | 7440.570 | 148.811 |
|  |  | Coûts directs |  |  | 7589.381 |

## Ressources

**mt42air400ak** U Système de contrôle de 2 zones dans les installations de chauffage et rafraîchissement par plancher
Données techniques: Coût énergétique 8.816 MJ; Émission de CO2 0.586 kg
Déchets:
- emballage: re150101 Emballages en papier et en carton. (composant de déchet); quantité 0.18 kg; Code CED 15 01 01; Masse de l'élément 1 kg; Volume 0.001333 m3
- emballage: re170203 Plastique. (composant de déchet); quantité 0.09 kg; Code CED 17 02 03; Masse de l'élément 1 kg; Volume 0.001667 m3
