# Diffuseur avec registre motorisé pour la régulation du débit

- Propriété du fichier: CYPE Ingenieros S.A.
- Format: FIEBDC-3/2016
- Logiciel: Générateur de prix de la construction. CYPE Ingenieros, S.A.
- Date: 20/06/2024
- Zone géographique: Maroc
- Devise: MAD
- Coûts indirects: 3 %
- Frais généraux: 13 %
- Bénéfice: 6 %
- TVA: 20 %

## T Équipements techniques

### TV Climatisation et ventilation

#### TVZ Système multizone Airzone

**TVZ150** U Diffuseur avec registre motorisé pour la régulation du débit.
Diffuseur carré d'aluminium extrudé, anodisé couleur argent, avec plénum en tôle galvanisée pour connexion latérale à tube flexible, de 595x595x278 mm, avec isolation acoustique et registre motorisé pour régulation de débit, DFCU225APAM "AIRZONE", motorisation avec alimentation à 12 Vcc par câble.
Inclut: Implantation. Mise en place et fixation. Mise en place et fixation au plafond du plénum. Fixation du diffuseur au plénum. Connexion.
Critère pour le métré: Nombre d'unités prévues, selon documentation graphique du Projet.
Critère pour le mémoire: On mesurera le nombre d'unités réellement exécutées selon les spécifications du Projet.

| Code | U | Désignation | Quantité | Prix | Montant |
|---|---|---|---|---|---|
| mt42air101b | U | Diffuseur carré d'aluminium extrudé, anodisé couleur argent, avec plénum en tôle galvanisée pour connexion latérale à tube flexible, de 595x595x278 mm, avec isolation acoustique et registre motorisé pour régulation de débit, DFCU225APAM "AIRZONE", motorisation avec alimentation à 12 Vcc par câble. (matériau) | 1 | 2216.79 | 2216.790 |
| mo005 | h | Compagnon professionnel III/CP2 installateur de climatisation. (main-d'œuvre) | 0.282 | 59.53 | 16.787 |
| mo104 | h | Ouvrier professionnel II/OP installateur de climatisation. (main-d'œuvre) | 0.226 | 51.22 | 11.576 |
| % | % | Frais de chantier des unités d'ouvrage | 2 % | 2245.153 | 44.903 |
|  |  | Coûts directs |  |  | 2290.056 |

## Ressources

**mt42air101b** U Diffuseur carré d'aluminium extrudé
Données techniques: Coût énergétique 55.539 MJ; Émission de CO2 3.947 kg
Déchets:
- emballage: re150101 Emballages en papier et en carton. (composant de déchet); quantité 0.164 kg; Code CED 15 01 01; Masse de l'élément 1 kg; Volume 0.001333 m3
- emballage: re170203 Plastique. (composant de déchet); quantité 0.082 kg; Code CED 17 02 03; Masse de l'élément 1 kg; Volume 0.001667 m3
