# Registre de gaine motorisé, pour la régulation du débit

- Propriété du fichier: CYPE Ingenieros S.A.
- Format: FIEBDC-3/2016
- Logiciel: Générateur de prix de la construction. CYPE Ingenieros, S.A.
- Date: 20/06/2024
- Zone géographique: Maroc
- Devise: MAD
- Coûts indirects: 3 %
- Frais généraux: 13 %
- Bénéfice: 6 %
- TVA: 20 %

## T Équipements techniques

### TV Climatisation et ventilation

#### TVZ Système multizone Airzone

**TVZ160** U Registre de gaine motorisé, pour la régulation du débit.
Registre de gaine rectangulaire, motorisé, pour régulation de débit, corps en aluminium, de 150x75 mm, CPRC0150075MTE "AIRZONE", avec lames et cadre de renfort en aluminium, gomme d'étanchéité de PVC et joints du cadre de renfort et roues dentées de polyamide, motorisation avec alimentation à 12 Vcc par câble.
Inclut: Implantation. Mise en place et fixation. Connexion.
Critère pour le métré: Nombre d'unités prévues, selon documentation graphique du Projet.
Critère pour le mémoire: On mesurera le nombre d'unités réellement exécutées selon les spécifications du Projet.

| Code | U | Désignation | Quantité | Prix | Montant |
|---|---|---|---|---|---|
| mt42air800aa1 | U | Registre de gaine rectangulaire, motorisé, pour régulation de débit, corps en aluminium, de 150x75 mm, CPRC0150075MTE "AIRZONE", avec lames et cadre de renfort en aluminium, gomme d'étanchéité de PVC et joints du cadre de renfort et roues dentées de polyamide, motorisation avec alimentation à 12 Vcc par câble. (matériau) | 1 | 1929.43 | 1929.430 |
| mo005 | h | Compagnon professionnel III/CP2 installateur de climatisation. (main-d'œuvre) | 0.24 | 59.53 | 14.287 |
| mo104 | h | Ouvrier professionnel II/OP installateur de climatisation. (main-d'œuvre) | 0.192 | 51.22 | 9.834 |
| % | % | Frais de chantier des unités d'ouvrage | 2 % | 1953.551 | 39.071 |
|  |  | Coûts directs |  |  | 1992.622 |

## Ressources

**mt42air800aa1** U Registre de gaine rectangulaire
Données techniques: Coût énergétique 7.460 MJ; Émission de CO2 0.496 kg
Déchets:
- emballage: re150101 Emballages en papier et en carton. (composant de déchet); quantité 0.152 kg; Code CED 15 01 01; Masse de l'élément 1 kg; Volume 0.001333 m3
- emballage: re170203 Plastique. (composant de déchet); quantité 0.076 kg; Code CED 17 02 03; Masse de l'élément 1 kg; Volume 0.001667 m3
