# Paroi intérieure en briques de verre moulé

- Propriété du fichier: CYPE INGENIEROS, S.A.
- Format: FIEBDC-3/2002
- Zone géographique: Maroc
- Devise: MAD
- Coûts indirects: 3.00 %
- Frais généraux: 13.00 %
- Bénéfice: 6.00 %
- TVA: 20.00 %

## F Aménagements et finitions

### FC Cloisons

#### FCV Briques de verre

**FCV010** m² Paroi intérieure en briques de verre moulé.
Paroi intérieure en maçonnerie de briques creuses de verre moulé ondulé, incolore, 190x190x80 mm, pose avec du mortier adhésif, Webertec Glass "WEBER", couleur blanche, type G, selon NF EN 998-2, composé de ciment blanc, résine synthétique hydrofuge, granulats siliceux et calcaires et additifs organiques et inorganiques, et tiges en acier galvanisé, avec joints périphériques de 3,5 cm d'épaisseur et joints entre blocs de 1 cm d'épaisseur minimum, avec bande autoadhésive désolidarisante en mousse de polyuréthane à cellules fermées, de 3,2 mm d'épaisseur et 70 mm de largeur. Comprend les croisillons en PVC pour la mise en place de briques de verre moulé, le silicone pour le scellement périmétrique.
Inclut: Implantation. Mise en place et à l'aplomb des mires de référence. Tendu des cordeaux entre les mires. Mise en place des bandes de dilatation inférieure et latérales. Mise en place du mortier-colle dans le joint périphérique inférieur. Mise en place des blocs par rangées à niveau et des croisillons entre les blocs. Mise en place des tiges. Mise en place de la bande de dilatation supérieure avant la pose de la dernière rangée de blocs. Jointoiement des blocs. Scellement des joints périphériques. Repassage et nettoyage des joints.
Critère pour le métré: Surface mesurée selon documentation graphique du Projet, sans dupliquer les coins ni les rencontres, en déduisant les ouvertures de surface supérieure à 2 m².
Critère pour le mémoire: On mesurera la surface réellement exécutée selon les spécifications du Projet, sans dupliquer les coins ni les rencontres, en déduisant les ouvertures de surface supérieure à 2 m².

| Code | U | Désignation | Quantité | Prix | Montant |
|---|---|---|---|---|---|
| mt12psg041c | m | Bande autoadhésive désolidarisante en mousse de polyuréthane à cellules fermées, de 3,2 mm d'épaisseur et 70 mm de largeur, résistance thermique 0,10 m²K/W, conductivité thermique 0,032 W/(mK). (matériau) | 0.500 | 3.76 | 1.88 |
| mt21vmh010ada | U | Brique creuse de verre moulé ondulé, incolore, 190x190x80 mm, selon NF EN 1051-2. (matériau) | 25.000 | 29.72 | 743.00 |
| mt09mcw030a | kg | Mortier adhésif, Webertec Glass "WEBER", couleur blanche, type G, selon NF EN 998-2, pour le montage et le jointoiement des briques de verre. (matériau) | 12.000 | 8.94 | 107.28 |
| mt07www060a | kg | Tige en acier galvanisé, de 6 mm de diamètre. (matériau) | 2.350 | 50.29 | 118.18 |
| mt21vva110 | U | Répercussion, par m², de croisillons en PVC pour la mise en place de briques de verre moulé. (matériau) | 1.000 | 38.05 | 38.05 |
| mt15sja025b | U | Cartouche de silicone acétique monocomposante, antimoisissure, couleur transparente, de 310 ml. (matériau) | 0.500 | 92.12 | 46.06 |
| mo021 | h | Compagnon professionnel III/CP2 construction pour des travaux de maçonnerie. (main-d'œuvre) | 0.832 | 57.66 | 47.97 |
| mo114 | h | Ouvrier d'exécution I/OE1 construction pour des travaux de maçonnerie. (main-d'œuvre) | 0.832 | 48.31 | 40.19 |
| % | % | Frais de chantier des unités d'ouvrage | 2 % | 1142.61 | 22.85 |
|  |  | Coûts directs |  |  | 1165.46 |
