# Habillage en plaques de plâtre, de radioprotection. Système "PLACO"

- Propriété du fichier: CYPE INGENIEROS, S.A.
- Format: FIEBDC-3/2002
- Zone géographique: Maroc
- Devise: MAD
- Coûts indirects: 3.00 %
- Frais généraux: 13.00 %
- Bénéfice: 6.00 %
- TVA: 20.00 %

## F Aménagements et finitions

### FD Doublages

#### FDH Habillages en plaques de plâtre

**FDH040** m² Habillage en plaques de plâtre, de radioprotection. Système "PLACO".
Habillage, système Placo X-Ray Protection "PLACO", de 53,5 mm d'épaisseur totale, avec niveau de qualité de la finition standard (Q2), constitué de trois plaques de plâtre DFI / NF EN 520 - 600 / 1800 / 12,5 / à bords longitudinaux amincis, X-Ray Protection "PLACO", constituée d'une âme en plâtre d'origine naturelle enveloppée et liée aux deux feuilles de carton fort, incorporant des additifs pour améliorer sa capacité d'absorption aux rayons X, sa cohésion à des températures élevées et son absorption acoustique, boulonnées directement sur profilé métallique en acier galvanisé, Maestra Omega "PLACO", fabriqué par laminage à froid, de 3000 mm de longueur, 82x16 mm de section et 0,55 mm d'épaisseur, préalablement ancré au parement vertical tous les 600 mm, avec boulons en acier. Comprend la visserie pour la fixation des plaques et la pâte et la bande pour le traitement des joints.
Critère d'évaluation économique: Le prix comprend la résolution des rencontres et des points singuliers, mais il ne comprend pas l'isolation à placer entre les plaques et le parement.
Inclut: Implantation et tracé sur les planchers inférieur et supérieur des profilés. Implantation sur le parement des fourrures. Mise en place et ancrage au parement support des profilés auxiliaires. Découpe des plaques. Fixation des plaques. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12plp050 | m | Profilé en acier galvanisé, Maestra Omega "PLACO", fabriqué par laminage à froid, de 3000 mm de longueur, 82x16 mm de section et 0,55 mm d'épaisseur, pour la réalisation de contrecloisons et plafonds, selon NF DTU 25.41 P1-2 et NF EN 14195. (matériau) | 2.100 | 22.28 | 46.79 |
| mt12arp010a | m² | Plaque de plâtre DFI / NF EN 520 - 600 / 1800 / 12,5 / à bords longitudinaux amincis, X-Ray Protection "PLACO", constituée d'une âme en plâtre d'origine naturelle enveloppée et liée aux deux feuilles de carton fort, incorporant des additifs pour améliorer sa capacité d'absorption aux rayons X, sa cohésion à des températures élevées et son absorption acoustique. (matériau) | 3.150 | 571.77 | 1801.08 |
| mt12arp020a | kg | Pâte de séchage Promix X-Ray Protection "PLACO", pour le traitement des joints des plaques en plâtre. (matériau) | 0.330 | 39.62 | 13.07 |
| mt12arp030a | U | Vis autoformeuse X-Ray Protection 25 "PLACO", avec tête en trompette, de 25 mm de longueur. (matériau) | 6.000 | 0.23 | 1.38 |
| mt12arp030b | U | Vis autoformeuse X-Ray Protection 35 "PLACO", avec tête en trompette, de 35 mm de longueur. (matériau) | 6.000 | 0.30 | 1.80 |
| mt12arp030c | U | Vis autoformeuse X-Ray Protection 45 "PLACO", avec tête en trompette, de 45 mm de longueur. (matériau) | 11.000 | 0.38 | 4.18 |
| op00fre010 |  | Fraiseuse. | 1.000 | 0.00 | 0.00 |
| op00sie010 |  | Scie sauteuse. | 1.000 | 0.00 | 0.00 |
| op00tal010 |  | Perceuse. | 1.000 | 0.00 | 0.00 |
| op00ato010 |  | Tournevis. | 1.000 | 0.00 | 0.00 |
| mo053 | h | Compagnon professionnel III/CP2 plaquiste. (main-d'œuvre) | 0.341 | 59.53 | 20.30 |
| mo100 | h | Ouvrier professionnel II/OP plaquiste. (main-d'œuvre) | 0.341 | 51.29 | 17.49 |
| % | % | Frais de chantier des unités d'ouvrage | 2 % | 1906.09 | 38.12 |
|  |  | Coûts directs |  |  | 1944.21 |
