# Isolation thermique sous plancher, avec des laines minérales

- Propriété du fichier: CYPE INGENIEROS, S.A.
- Format: FIEBDC-3/2002
- Zone géographique: Maroc
- Devise: MAD
- Coûts indirects: 3.00 %
- Frais généraux: 13.00 %
- Bénéfice: 6.00 %
- TVA: 20.00 %

## F Aménagements et finitions

### FI Isolations intérieures

#### FIF Planchers

**FIF010** m² Isolation thermique sous plancher, avec des laines minérales.
Isolation thermique sous plancher, avec panneau rigide en laine de roche volcanique, selon NF EN 13162, avec un revêtement de copeaux de bois agglomérés avec ciment, de 195 mm d'épaisseur, résistance thermique 5,35 m²K/W, conductivité thermique 0,036 W/(mK). Mise en place: bord à bord, avec des fixations mécaniques.
Inclut: Nettoyage et préparation de la surface support. Implantation et découpe de l'isolant. Mise en place de l'isolant. Fixation de l'isolant.
Critère pour le métré: Surface mesurée selon documentation graphique du Projet.
Critère pour le mémoire: On mesurera la surface réellement exécutée selon les spécifications du Projet.

| Code | U | Désignation | Quantité | Prix | Montant |
|---|---|---|---|---|---|
| mt16lrw200ai | m² | Panneau rigide en laine de roche volcanique, selon NF EN 13162, avec un revêtement de copeaux de bois agglomérés avec ciment, de 195 mm d'épaisseur, résistance thermique 5,35 m²K/W, conductivité thermique 0,036 W/(mK), Euroclasse B2-s1, d0 de réaction au feu selon NF EN 13501-1, densité 40 kg/m³, chaleur spécifique 840 J/kgK et coefficient de résistance à la diffusion de la vapeur d'eau 1; fournissant une réduction du niveau global pondéré de pression au bruit aérien de 3 dBA. (matériau) | 1.050 | 1674.30 | 1758.02 |
| mt16aaa021a | U | Cheville à expansion et clou en polypropylène, avec bague d'étanchéité, pour fixation mécanique des panneaux isolants. (matériau) | 6.000 | 1.07 | 6.42 |
| mo054 | h | Compagnon professionnel III/CP2 poseur d'isolants rigides ou flexibles. (main-d'œuvre) | 0.132 | 59.53 | 7.86 |
| mo101 | h | Ouvrier professionnel II/OP poseur d'isolants rigides ou flexibles. (main-d'œuvre) | 0.132 | 51.29 | 6.77 |
| % | % | Frais de chantier des unités d'ouvrage | 2 % | 1779.07 | 35.58 |
|  |  | Coûts directs |  |  | 1814.65 |
