# Isolation thermique sous plancher, avec des laines minérales

- Propriété du fichier: CYPE INGENIEROS, S.A.
- Format: FIEBDC-3/2002
- Zone géographique: Maroc
- Devise: MAD
- Coûts indirects: 3.00 %
- Frais généraux: 13.00 %
- Bénéfice: 6.00 %
- TVA: 20.00 %

## F Aménagements et finitions

### FI Isolations intérieures

#### FIF Planchers

**FIF010** m² Isolation thermique sous plancher, avec des laines minérales.
Isolation thermique sous plancher, avec laine minérale, Ecovent® 032 "ISOVER", selon NF EN 13162, de 80 mm d'épaisseur, revêtue sur une de ses faces avec un tissu de verre noir (tissu Neto), fourni en rouleaux, résistance thermique 2,25 m²K/W, conductivité thermique 0,032 W/(mK) coefficient d'absorption acoustique moyen 1 pour une fréquence de 500 Hz. Mise en place: bord à bord, avec des fixations mécaniques.
Inclut: Nettoyage et préparation de la surface support. Implantation et découpe de l'isolant. Mise en place de l'isolant. Fixation de l'isolant.
Critère pour le métré: Surface mesurée selon documentation graphique du Projet.
Critère pour le mémoire: On mesurera la surface réellement exécutée selon les spécifications du Projet.

| Code | U | Désignation | Quantité | Prix | Montant |
|---|---|---|---|---|---|
| mt16lvi030aeov | m² | Matelas en laine minérale, Ecovent® 032 "ISOVER", selon NF EN 13162, de 80 mm d'épaisseur, revêtue sur une de ses faces avec un tissu de verre noir (tissu Neto), fourni en rouleaux, résistance thermique 2,25 m²K/W, conductivité thermique 0,032 W/(mK) coefficient d'absorption acoustique moyen 1 pour une fréquence de 500 Hz, Euroclasse A1 de réaction au feu selon NF EN 13501-1, capacité d'absorption d'eau à court terme <=1 kg/m² et coefficient de résistance à la diffusion de la vapeur d'eau 1. (matériau) | 1.050 | 182.00 | 191.10 |
| mt16aaa020ac | U | Fixation mécanique pour panneaux isolants de laine minérale, placés directement sur la surface support. (matériau) | 1.000 | 1.78 | 1.78 |
| mo054 | h | Compagnon professionnel III/CP2 poseur d'isolants rigides ou flexibles. (main-d'œuvre) | 0.132 | 59.53 | 7.86 |
| mo101 | h | Ouvrier professionnel II/OP poseur d'isolants rigides ou flexibles. (main-d'œuvre) | 0.132 | 51.29 | 6.77 |
| % | % | Frais de chantier des unités d'ouvrage | 2 % | 207.51 | 4.15 |
|  |  | Coûts directs |  |  | 211.66 |
