# Isolation acoustique au bruit aérien et au bruit de choc des chapes flottantes, avec des complexes multicouches

- Propriété du fichier: CYPE INGENIEROS, S.A.
- Format: FIEBDC-3/2002
- Zone géographique: Maroc
- Devise: MAD
- Coûts indirects: 3.00 %
- Frais généraux: 13.00 %
- Bénéfice: 6.00 %
- TVA: 20.00 %

## F Aménagements et finitions

### FI Isolations intérieures

#### FIH Chapes flottantes

**FIH120** m² Isolation acoustique au bruit aérien et au bruit de choc des chapes flottantes, avec des complexes multicouches.
Isolation acoustique au bruit aérien et au bruit de choc des chapes flottantes, avec complexes constitués de membranes de caoutchouc synthétique EPDM sur lesquelles il est collé, sur l'une de leurs faces, une membrane en mousse de polyéthylène réticulé de résistance à la compression élevée et une fliseline collée par la face du caoutchouc, de 5,5 mm d'épaisseur et désolidarisation périmétrique réalisée avec le même matériau isolant. Mise en place: face à face. Comprend le ruban autoadhésif pour le scellement des joints.
Inclut: Nettoyage et préparation de la surface support. Mise en place de l'isolant sur le plancher. Découpe de l'isolant.
Critère pour le métré: Surface mesurée selon documentation graphique du Projet.
Critère pour le mémoire: On mesurera la surface réellement exécutée selon les spécifications du Projet.

| Code | U | Désignation | Quantité | Prix | Montant |
|---|---|---|---|---|---|
| mt16ppt020a | m² | Complexe constitué d'une membrane de caoutchouc synthétique EPDM sur laquelle il est collé, sur l'une de ses faces, une membrane en mousse de polyéthylène réticulé de résistance à la compression élevée et une fliseline collée par la face du caoutchouc, de 5,5 mm d'épaisseur. (matériau) | 1.220 | 92.91 | 113.35 |
| mt16aaa030 | m | Ruban autoadhésif pour le scellement des joints. (matériau) | 0.100 | 4.11 | 0.41 |
| mo054 | h | Compagnon professionnel III/CP2 poseur d'isolants rigides ou flexibles. (main-d'œuvre) | 0.088 | 59.53 | 5.24 |
| mo101 | h | Ouvrier professionnel II/OP poseur d'isolants rigides ou flexibles. (main-d'œuvre) | 0.088 | 51.29 | 4.51 |
| % | % | Frais de chantier des unités d'ouvrage | 2 % | 123.51 | 2.47 |
|  |  | Coûts directs |  |  | 125.98 |
