# Carrelage mosaïque mural extérieur en grès porcelainé émaillé. Pose en couche mince

- Propriété du fichier: CYPE Ingenieros S.A.
- Format: FIEBDC-3/2016
- Logiciel: Générateur de prix de la construction. CYPE Ingenieros, S.A.
- Date: 19/06/2024
- Zone géographique: Maroc
- Devise: MAD
- Coûts indirects: 3 %
- Frais généraux: 13 %
- Bénéfice: 6 %
- TVA: 20 %

## E Enveloppe et finition extérieure

### EB Revêtements et bardages de parement

#### EBC Revêtements et bardages non ventilés céramiques

**EBC100** m² Carrelage mosaïque mural extérieur en grès porcelainé émaillé. Pose en couche mince.
Carrelage mosaïque mural extérieur en grès porcelainé, finition poli, avec des tesselles de 25x25x5 mm montées sur une maille, gamme moyenne, capacité d'absorption en eau E<0,5%, groupe BIa, selon NF EN 14411. SUPPORT: parement en béton, vertical. POSE: en couche mince avec du mortier-colle amélioré à liants mixtes, thixotropique, C2 TE S1, selon NF EN 12004, déformable, avec résistance au glissement et temps ouvert allongé Webercol Flex² Multigel "WEBER", couleur grise, JOINTOIEMENT: avec du mortier de joints cémenteux amélioré, type CG2 W A, selon NF EN 13888, avec absorption d'eau réduite et résistance élevée à l'abrasion, Webercolor Premium "WEBER", couleur Blanco, dans des joints de 2 mm d'épaisseur.
Inclut: Préparation de la surface support. Implantation des niveaux, de la disposition des pièces et des joints. Découpe des mailles. Préparation et application du matériau de mise en place. Réalisation de joints de mouvement. Mise en place des pièces. Jointoiement. Finition et nettoyage final.
Critère pour le métré: Surface mesurée selon documentation graphique du Projet, en déduisant les ouvertures de surface supérieure à 1 m², en ajoutant en échange la surface de la partie intérieure de l'ouverture, correspondant au développement des jambages et des linteaux. Le métré par casses et découpes n'a pas été augmenté, puisque 5% de pièces de plus ont été considérées dans la décomposition.
Critère pour le mémoire: On mesurera la surface réellement exécutée selon les spécifications du Projet, en déduisant les ouvertures de surface supérieure à 1 m², en ajoutant en échange la surface de la partie intérieure du vide, correspondant au développement des jambages et des linteaux.

| Code | U | Désignation | Quantité | Prix | Montant |
|---|---|---|---|---|---|
| mt09mcw010m | kg | Mortier-colle amélioré à liants mixtes, thixotropique, C2 TE S1, selon NF EN 12004, déformable, avec résistance au glissement et temps ouvert allongé Webercol Flex² Multigel "WEBER", couleur grise, à base de ciment gris, résines synthétiques spéciales, granulats siliceux sélectionnés, fibres de verre de dispersion élevée et additifs organiques et inorganiques, avec un contenu très bas de composés organiques volatiles (COV), avec résistance à l'immersion dans l'eau. (matériau) | 3.5 | 7.23 | 25.305 |
| mt19abp110ob | m² | Mosaïque en grès porcelainé émaillé, avec des tesselles de 25x25x5 mm montées sur une maille, avec un joint de séparation entre les tesselles de 2 mm, gamme moyenne, capacité d'absorption en eau E<0,5%, groupe BIa, selon NF EN 14411. (matériau) | 1.05 | 147.8 | 155.190 |
| mt09mcw050ia | kg | Mortier de joints cémenteux amélioré, type CG2 W A, selon NF EN 13888, avec absorption d'eau réduite et résistance élevée à l'abrasion, Webercolor Premium "WEBER", couleur Blanco, composé de ciments spéciaux, résine, granulats siliceux, additifs hydrofuges et additifs organiques et inorganiques spécifiques, avec un contenu très bas de composés organiques volatiles (COV), avec technologie Protect³ et Pure Clean, bactéricide, antimoisissure, repoussant l'eau et la saleté, à prise et durcissement rapide, avec effet préventif des efflorescences, avec une haute résistance aux agents chimiques, flexible et imperméable à l'eau, pour jointoiement de tout type de pièces céramiques, pierres naturelles et granito, pour joints de jusqu'à 15 mm. (matériau) | 1.2 | 26.83 | 32.196 |
| mo024 | h | Compagnon professionnel III/CP2 carreleur en revêtements muraux. (main-d'œuvre) | 0.462 | 57.66 | 26.639 |
| mo062 | h | Ouvrier professionnel II/OP carreleur en revêtements muraux. (main-d'œuvre) | 0.231 | 51.29 | 11.848 |
| % | % | Frais de chantier des unités d'ouvrage | 2 % | 251.178 | 5.024 |
|  |  | Coûts directs |  |  | 256.202 |

Déchets:
- pose: mt09mcw010m; facteur de déchet 0.07
- pose: mt19abp110ob; facteur de déchet 0.0359617
- pose: mt09mcw050ia; facteur de déchet 0.07

## Ressources

**mt09mcw010m** kg Mortier-colle amélioré à liants mixtes
Données techniques: Coût énergétique 3.871 MJ; Émission de CO2 0.344 kg; Code CED 17 09 04; Masse de l'élément 1 kg; Volume 0.000667 m3
Déchets:
- emballage: re170203 Plastique. (composant de déchet); quantité 0.003 kg; Code CED 17 02 03; Masse de l'élément 1 kg; Volume 0.001667 m3

**mt19abp110ob** m² Mosaïque en grès porcelainé émaillé
Données techniques: Coût énergétique 136.185 MJ; Émission de CO2 6.667 kg; Code CED 17 01 03; Masse de l'élément 11.5 kg; Volume 0.0092 m3
Déchets:
- emballage: re150101 Emballages en papier et en carton. (composant de déchet); quantité 0.182 kg; Code CED 15 01 01; Masse de l'élément 1 kg; Volume 0.001333 m3
- emballage: re170201 Bois. (composant de déchet); quantité 0.023 kg; Code CED 17 02 01; Masse de l'élément 1 kg; Volume 0.000909 m3

**mt09mcw050ia** kg Mortier de joints cémenteux amélioré
Données techniques: Coût énergétique 7.725 MJ; Émission de CO2 0.576 kg; Code CED 17 09 04; Masse de l'élément 1 kg; Volume 0.000667 m3
Déchets:
- emballage: re150101 Emballages en papier et en carton; quantité 0.02 kg
- emballage: re170201 Bois; quantité 0.005 kg
- emballage: re170203 Plastique; quantité 0.008 kg
