# Isolation thermique par l'extérieur d'une façade ventilée

- Propriété du fichier: CYPE Ingenieros S.A.
- Format: FIEBDC-3/2016
- Logiciel: Générateur de prix de la construction. CYPE Ingenieros, S.A.
- Date: 19/06/2024
- Zone géographique: Maroc
- Devise: MAD
- Coûts indirects: 3 %
- Frais généraux: 13 %
- Bénéfice: 6 %
- TVA: 20 %

## E Enveloppe et finition extérieure

### EI Isolations extérieures

#### EIF Façades et murs mitoyens

**EIF010** m² Isolation thermique par l'extérieur d'une façade ventilée.
Isolation thermique par l'extérieur d'une façade ventilée, avec matelas en laine minérale, Ecovent® 032 "ISOVER", selon NF EN 13162, de 60 mm d'épaisseur, revêtue sur une de ses faces avec un tissu de verre noir (tissu Neto), fourni en rouleaux, résistance thermique 1,7 m²K/W, conductivité thermique 0,032 W/(mK) coefficient d'absorption acoustique moyen 0,8 pour une fréquence de 500 Hz. Mise en place: bord à bord, avec des fixations mécaniques.
Inclut: Implantation et découpe de l'isolant. Mise en place de l'isolant. Fixation de l'isolant. Résolution des points singuliers.
Critère pour le métré: Surface mesurée selon documentation graphique du Projet.
Critère pour le mémoire: On mesurera la surface réellement exécutée selon les spécifications du Projet.

| Code | U | Désignation | Quantité | Prix | Montant |
|---|---|---|---|---|---|
| mt16lvi031 | U | Fixation mécanique pour panneaux isolants de laine de verre modèle Ecovent® DH "ISOVER", pour le système de façade ventilée ECOVENT "ISOVER", avec rondelle. (matériau) | 4 | 5.06 | 20.240 |
| mt16lvi030aejj | m² | Matelas en laine minérale, Ecovent® 032 "ISOVER", selon NF EN 13162, de 60 mm d'épaisseur, revêtue sur une de ses faces avec un tissu de verre noir (tissu Neto), fourni en rouleaux, résistance thermique 1,7 m²K/W, conductivité thermique 0,032 W/(mK) coefficient d'absorption acoustique moyen 0,8 pour une fréquence de 500 Hz, Euroclasse A1 de réaction au feu selon NF EN 13501-1, capacité d'absorption d'eau à court terme <=1 kg/m² et coefficient de résistance à la diffusion de la vapeur d'eau 1. (matériau) | 1.05 | 172.42 | 181.041 |
| mo054 | h | Compagnon professionnel III/CP2 poseur d'isolants rigides ou flexibles. (main-d'œuvre) | 0.079 | 59.53 | 4.703 |
| mo101 | h | Ouvrier professionnel II/OP poseur d'isolants rigides ou flexibles. (main-d'œuvre) | 0.04 | 51.29 | 2.052 |
| % | % | Frais de chantier des unités d'ouvrage | 2 % | 208.036 | 4.161 |
|  |  | Coûts directs |  |  | 212.197 |

Déchets:
- pose: mt16lvi030aejj; facteur de déchet 0.037125

## Ressources

**mt16lvi031** U Fixation mécanique pour panneaux isolants de laine de verre modèle Ecovent® DH "ISOVER"
Données techniques: Coût énergétique 0.233 MJ; Émission de CO2 0.071 kg
Déchets:
- emballage: re150101 Emballages en papier et en carton. (composant de déchet); quantité 0.072 kg; Code CED 15 01 01; Masse de l'élément 1 kg; Volume 0.001333 m3

**mt16lvi030aejj** m² Matelas en laine minérale
Données techniques: Coût énergétique 91.228 MJ; Émission de CO2 4.577 kg; Code CED 17 06 04; Masse de l'élément 2.4 kg; Volume 0.004 m3
Déchets:
- emballage: re170203 Plastique. (composant de déchet); quantité 0.029 kg; Code CED 17 02 03; Masse de l'élément 1 kg; Volume 0.001667 m3
