# Isolation acoustique au bruit aérien, dans une cloison en plaques, avec panneaux entre montants et membranes viscoélastiques entre plaques

- Propriété du fichier: CYPE Ingenieros S.A.
- Format: FIEBDC-3/2016
- Logiciel: Générateur de prix de la construction. CYPE Ingenieros, S.A.
- Date: 19/06/2024
- Zone géographique: Maroc
- Devise: MAD
- Coûts indirects: 3 %
- Frais généraux: 13 %
- Bénéfice: 6 %
- TVA: 20 %

## F Aménagements et finitions

### FI Isolations intérieures

#### FIC Cloisons

**FIC060** m² Isolation acoustique au bruit aérien, dans une cloison en plaques, avec panneaux entre montants et membranes viscoélastiques entre plaques.
Isolation acoustique au bruit aérien, dans une cloison de plaques, réalisée avec membrane viscoélastique autoadhésive de haute densité, de 4 mm d'épaisseur.
Inclut: Découpe de l'isolant à placer sur la plaque. Mise en place de l'isolant dans la plaque déjà montée.
Critère pour le métré: Surface mesurée selon documentation graphique du Projet.
Critère pour le mémoire: On mesurera la surface réellement exécutée selon les spécifications du Projet.

| Code | U | Désignation | Quantité | Prix | Montant |
|---|---|---|---|---|---|
| mt16npg030p | m² | Membrane viscoélastique autoadhésive de haute densité, de 4 mm d'épaisseur; avec 67 dB d'indice global de réduction acoustique, Rw. (matériau) | 2.1 | 119.67 | 251.307 |
| mo054 | h | Compagnon professionnel III/CP2 poseur d'isolants rigides ou flexibles. (main-d'œuvre) | 0.165 | 59.53 | 9.822 |
| mo101 | h | Ouvrier professionnel II/OP poseur d'isolants rigides ou flexibles. (main-d'œuvre) | 0.165 | 51.29 | 8.463 |
| % | % | Frais de chantier des unités d'ouvrage | 2 % | 269.592 | 5.392 |
|  |  | Coûts directs |  |  | 274.984 |

Déchets:
- pose: mt16npg030p; facteur de déchet 0.0559728

## Ressources

**mt16npg030p** m² Membrane viscoélastique autoadhésive de haute densité
Données techniques: Coût énergétique 243.521 MJ; Émission de CO2 7.299 kg; Code CED 17 03 02; Masse de l'élément 6.5 kg; Volume 0.0065 m3
Déchets:
- emballage: re170203 Plastique. (composant de déchet); quantité 0.058 kg; Code CED 17 02 03; Masse de l'élément 1 kg; Volume 0.001667 m3
