# Isolation thermique sous plancher, avec des laines minérales

- Propriété du fichier: CYPE Ingenieros S.A.
- Format: FIEBDC-3/2016
- Logiciel: Générateur de prix de la construction. CYPE Ingenieros, S.A.
- Date: 19/06/2024
- Zone géographique: Maroc
- Devise: MAD
- Coûts indirects: 3 %
- Frais généraux: 13 %
- Bénéfice: 6 %
- TVA: 20 %

## F Aménagements et finitions

### FI Isolations intérieures

#### FIF Planchers

**FIF010** m² Isolation thermique sous plancher, avec des laines minérales.
Isolation thermique sous plancher, avec panneau semi-rigide en laine de verre TECH Slab 3.0 G1 (Panneau Neto) "ISOVER", de 60 mm d'épaisseur, revêtu sur une de ses faces par un voile minéral noire, résistance thermique 1,32 m²K/W, conductivité thermique 0,038 W/(mK), densité 70 kg/m³, chaleur spécifique 840 J/kgK, coefficient d'absorption acoustique moyen 0,8 pour une fréquence de 500 Hz et coefficient de résistance à la diffusion de la vapeur d'eau 1. Mise en place: bord à bord, avec du mortier-colle.
Inclut: Nettoyage et préparation de la surface support. Implantation et découpe de l'isolant. Application de l'adhésif. Mise en place de l'isolant.
Critère pour le métré: Surface mesurée selon documentation graphique du Projet.
Critère pour le mémoire: On mesurera la surface réellement exécutée selon les spécifications du Projet.

| Code | U | Désignation | Quantité | Prix | Montant |
|---|---|---|---|---|---|
| mt16lvi060pd | m² | Panneau semi-rigide en laine de verre TECH Slab 3.0 G1 (Panneau Neto) "ISOVER", selon NF EN 13162, revêtu sur une de ses faces par un voile minéral noire, de 60 mm d'épaisseur, conductivité thermique 0,038 W/(mK), densité 70 kg/m³, coefficient d'absorption acoustique moyen 0,8 pour une fréquence de 500 Hz, Euroclasse A2-s1, d0 de réaction au feu selon NF EN 13501-1 et coefficient de résistance à la diffusion de la vapeur d'eau 1. (matériau) | 1.05 | 284.62 | 298.851 |
| mt16aaa040c | kg | Mortier-colle pour fixation de panneaux isolants. (matériau) | 1 | 6.16 | 6.160 |
| % | % | Frais de chantier des unités d'ouvrage | 2 % | 305.011 | 6.100 |
|  |  | Coûts directs |  |  | 311.111 |

Déchets:
- pose: mt16lvi060pd; facteur de déchet 0.024
- pose: mt16aaa040c Mortier-colle pour fixation de panneaux isolants; facteur de déchet 0.07

## Ressources

**mt16lvi060pd** m² Panneau semi-rigide en laine de verre TECH Slab 3.0 G1 (Panneau Neto) "ISOVER"
Données techniques: Coût énergétique 140.074 MJ; Émission de CO2 6.849 kg; Code CED 17 06 04; Masse de l'élément 3.5 kg; Volume 0.005833 m3
Déchets:
- emballage: re170203 Plastique. (composant de déchet); quantité 0.034 kg; Code CED 17 02 03; Masse de l'élément 1 kg; Volume 0.001667 m3

**mt16aaa040c** kg Mortier-colle pour fixation de panneaux isolants
Données techniques: Coût énergétique 3.871 MJ; Émission de CO2 0.344 kg; Code CED 17 09 04; Masse de l'élément 1 kg; Volume 0.000667 m3
Déchets:
- emballage: re170203 Plastique; quantité 0.003 kg
