# Isolation thermique sous plancher, avec des laines minérales

- Propriété du fichier: CYPE Ingenieros S.A.
- Format: FIEBDC-3/2016
- Logiciel: Générateur de prix de la construction. CYPE Ingenieros, S.A.
- Date: 19/06/2024
- Zone géographique: Maroc
- Devise: MAD
- Coûts indirects: 3 %
- Frais généraux: 13 %
- Bénéfice: 6 %
- TVA: 20 %

## F Aménagements et finitions

### FI Isolations intérieures

#### FIF Planchers

**FIF010** m² Isolation thermique sous plancher, avec des laines minérales.
Isolation thermique sous plancher, avec laine minérale, Ecovent® VN 032 "ISOVER", selon NF EN 13162, de 80 mm d'épaisseur, revêtu sur une de ses faces par un voile noir, résistance thermique 2,25 m²K/W, conductivité thermique 0,032 W/(mK). Mise en place: bord à bord, avec des fixations mécaniques.
Inclut: Nettoyage et préparation de la surface support. Implantation et découpe de l'isolant. Mise en place de l'isolant. Fixation de l'isolant.
Critère pour le métré: Surface mesurée selon documentation graphique du Projet.
Critère pour le mémoire: On mesurera la surface réellement exécutée selon les spécifications du Projet.

| Code | U | Désignation | Quantité | Prix | Montant |
|---|---|---|---|---|---|
| mt16lvi030agov | m² | Panneau semi-rigide en laine minérale, Ecovent® VN 032 "ISOVER", selon NF EN 13162, de 80 mm d'épaisseur, revêtu sur une de ses faces par un voile noir, résistance thermique 2,25 m²K/W, conductivité thermique 0,032 W/(mK), Euroclasse A1 de réaction au feu selon NF EN 13501-1, capacité d'absorption d'eau à court terme <=1 kg/m² et coefficient de résistance à la diffusion de la vapeur d'eau 1. (matériau) | 1.05 | 171.05 | 179.603 |
| mt16aaa020ac | U | Fixation mécanique pour panneaux isolants de laine minérale, placés directement sur la surface support. (matériau) | 1 | 1.78 | 1.780 |
| mo054 | h | Compagnon professionnel III/CP2 poseur d'isolants rigides ou flexibles. (main-d'œuvre) | 0.132 | 59.53 | 7.858 |
| mo101 | h | Ouvrier professionnel II/OP poseur d'isolants rigides ou flexibles. (main-d'œuvre) | 0.132 | 51.29 | 6.770 |
| % | % | Frais de chantier des unités d'ouvrage | 2 % | 196.011 | 3.920 |
|  |  | Coûts directs |  |  | 199.931 |

Déchets:
- pose: mt16lvi030agov; facteur de déchet 0.0375

## Ressources

**mt16lvi030agov** m² Panneau semi-rigide en laine minérale
Données techniques: Coût énergétique 127.805 MJ; Émission de CO2 6.248 kg; Code CED 17 06 04; Masse de l'élément 3.2 kg; Volume 0.005333 m3
Déchets:
- emballage: re170203 Plastique. (composant de déchet); quantité 0.028 kg; Code CED 17 02 03; Masse de l'élément 1 kg; Volume 0.001667 m3

**mt16aaa020ac** U Fixation mécanique pour panneaux isolants de laine minérale, placés directement sur la surface support
Données techniques: Coût énergétique 0.233 MJ; Émission de CO2 0.071 kg
Déchets:
- emballage: re150101 Emballages en papier et en carton. (composant de déchet); quantité 0.072 kg; Code CED 15 01 01; Masse de l'élément 1 kg; Volume 0.001333 m3
