# Isolation thermo-acoustique intérieure des conduits métalliques

- Propriété du fichier: CYPE Ingenieros S.A.
- Format: FIEBDC-3/2016
- Logiciel: Générateur de prix de la construction. CYPE Ingenieros, S.A.
- Date: 19/06/2024
- Zone géographique: Maroc
- Devise: MAD
- Coûts indirects: 3 %
- Frais généraux: 13 %
- Bénéfice: 6 %
- TVA: 20 %

## F Aménagements et finitions

### FI Isolations intérieures

#### FIT Conduits et tuyaux

**FIT020** m² Isolation thermo-acoustique intérieure des conduits métalliques.
Isolation thermo-acoustique intérieure pour conduit métallique rectangulaire de climatisation, réalisé avec matelas en laine de verre Climliner Roll G1 "ISOVER", selon NF EN 14303, revêtu par la face visible à l'intérieur du conduit avec tissu Neto (tissu de verre de résistance mécanique élevée), de 40 mm d'épaisseur, résistance thermique 1,25 m²K/W, conductivité thermique 0,032 W/(mK), fixé avec un adhésif ignifuge. Comprend, les éléments de fixation à l'intérieur du conduit.
Inclut: Nettoyage et préparation de la surface support. Découpe de l'isolant. Mise en place de l'isolant. Fixation de l'isolant.
Critère pour le métré: Surface mesurée selon documentation graphique du Projet.
Critère pour le mémoire: On mesurera la surface réellement exécutée selon les spécifications du Projet.

| Code | U | Désignation | Quantité | Prix | Montant |
|---|---|---|---|---|---|
| mt42coi100dd | m² | Matelas en laine de verre Climliner Roll G1 "ISOVER", selon NF EN 14303, revêtu par la face visible à l'intérieur du conduit avec tissu Neto (tissu de verre de résistance mécanique élevée), de 40 mm d'épaisseur, résistance thermique 1,25 m²K/W, conductivité thermique 0,032 W/(mK), Euroclasse A2-s1, d0 de réaction au feu selon NF EN 13501-1, avec code de désignation MW-EN 14303-T2, avec adhésif ignifuge et éléments de fixation à l'intérieur du conduit. (matériau) | 1.1 | 130 | 143.000 |
| mo054 | h | Compagnon professionnel III/CP2 poseur d'isolants rigides ou flexibles. (main-d'œuvre) | 0.165 | 59.53 | 9.822 |
| mo101 | h | Ouvrier professionnel II/OP poseur d'isolants rigides ou flexibles. (main-d'œuvre) | 0.165 | 51.29 | 8.463 |
| % | % | Frais de chantier des unités d'ouvrage | 2 % | 161.285 | 3.226 |
|  |  | Coûts directs |  |  | 164.511 |

Déchets:
- pose: mt42coi100dd; facteur de déchet 0.048

## Ressources

**mt42coi100dd** m² Matelas en laine de verre Climliner Roll G1 "ISOVER"
Données techniques: Coût énergétique 14.561 MJ; Émission de CO2 0.799 kg; Code CED 17 06 04; Masse de l'élément 0.56 kg; Volume 0.000933 m3
Déchets:
- emballage: re170203 Plastique. (composant de déchet); quantité 0.024 kg; Code CED 17 02 03; Masse de l'élément 1 kg; Volume 0.001667 m3
