# Faux plafond continu en plaques de ciment. Système "PLACO"

- Propriété du fichier: CYPE Ingenieros S.A.
- Format: FIEBDC-3/2016
- Logiciel: Générateur de prix de la construction. CYPE Ingenieros, S.A.
- Date: 19/06/2024
- Zone géographique: Maroc
- Devise: MAD
- Coûts indirects: 3 %
- Frais généraux: 13 %
- Bénéfice: 6 %
- TVA: 20 %

## F Aménagements et finitions

### FL Revêtements de plafonds

#### FLC Plafonds suspendus non démontables, en plaques de ciment

**FLC030** m² Faux plafond continu en plaques de ciment. Système "PLACO".
Faux plafond continu suspendu, lisse, situé à une hauteur inférieure à 4 m. Système Placo Hydro Premium "PLACO", constitué de: OSSATURE: structure métallique de profilés primaires F530 "PLACO"; PLAQUES: une couche de plaques de ciment à rendement élevé, Aquaroc 13 "PLACO", de 12,5x1200x900 mm. Comprend l'adhésif de haute résistance, Aquaroc "PLACO" et le ruban autoadhésif en maille en fibre de verre, "PLACO".
Inclut: Implantation des axes de la structure métallique. Signalisation des points d'ancrage au plancher ou à l'élément support. Nivellement et suspension des profilés primaires. Découpe des plaques. Fixation des plaques. Résolution des rencontres et des points singuliers. Traitement des joints.
Critère pour le métré: Surface mesurée entre les parements, selon documentation graphique du Projet, sans déduire les trémies pour les installations.
Critère pour le mémoire: On mesurera la surface réellement exécutée selon les spécifications du Projet

| Code | U | Désignation | Quantité | Prix | Montant |
|---|---|---|---|---|---|
| mt12ple010b | U | Tige filetée galvanisée "PLACO", de 6 mm de diamètre et 1000 mm de longueur. (matériau) | 1.8 | 10.57 | 19.026 |
| mt12ple020 | U | Crochet d'accroche F-530 "PLACO". (matériau) | 1.8 | 3.37 | 6.066 |
| mt12plp010 | m | Profilé en acier galvanisé, F-530 "PLACO", fabriqué par laminage à froid, de 3000 mm de longueur, 45x16 mm de section et 0,6 mm d'épaisseur, pour la réalisation de contrecloisons et plafonds, selon NF DTU 25.41 P1-2 et NF EN 14195. (matériau) | 3 | 19.9 | 59.700 |
| mt12ple030 | U | Pièce de raccord F-530 "PLACO". (matériau) | 0.16 | 3.52 | 0.563 |
| mt12plt030b | U | Vis autoforeuse à tôle, TRPF 13 "PLACO", de 13 mm de longueur. (matériau) | 1 | 0.18 | 0.180 |
| mt12plq010a | m² | Plaque de ciment à rendement élevé, Aquaroc 13 "PLACO", de 12,5x1200x900 mm. (matériau) | 1.05 | 332.56 | 349.188 |
| mt12plq020a | U | Vis THTPF 25 "PLACO", avec tête en trompette, de 25 mm de longueur, pour installation de plaques de ciment sur des profilés. (matériau) | 15 | 0.53 | 7.950 |
| mt12plq030a | U | Cartouche de 310 cm³ d'adhésif de haute résistance, Aquaroc "PLACO", pour traitement des joints. (matériau) | 0.5 | 166.11 | 83.055 |
| mt12plj030 | m | Ruban autoadhésif en maille en fibre de verre, "PLACO", pour renfort des joints. (matériau) | 2.8 | 8.36 | 23.408 |
| mo015 | h | Compagnon professionnel III/CP2 monteur de faux plafonds en plaques de plâtre. (main-d'œuvre) | 0.306 | 59.53 | 18.216 |
| mo082 | h | Ouvrier professionnel II/OP monteur de faux plafonds en plaques de plâtre. (main-d'œuvre) | 0.306 | 51.29 | 15.695 |
| % | % | Frais de chantier des unités d'ouvrage | 2 % | 583.047 | 11.661 |
|  |  | Coûts directs |  |  | 594.708 |

Déchets:
- pose: mt12plp010; facteur de déchet 0.017013
- pose: mt12plt030b Vis autoforeuse à tôle, TRPF 13 "PLACO", de 13 mm de longueur; facteur de déchet 0.005
- pose: mt12plq010a Plaque de ciment à rendement élevé, Aquaroc 13 "PLACO", de 12,5x1200x900 mm; facteur de déchet 0.0248
- pose: mt12plq020a; facteur de déchet 0.00533333
- pose: mt12plq030a Cartouche de 310 cm³ d'adhésif de haute résistance, Aquaroc "PLACO", pour traitement des joints; facteur de déchet 0.03
- pose: mt12plj030 Ruban autoadhésif en maille en fibre de verre, "PLACO", pour renfort des joints; facteur de déchet 0.055

## Ressources

**mt12plp010** m Profilé en acier galvanisé
Données techniques: Coût énergétique 61.510 MJ; Émission de CO2 1.889 kg; Code CED 17 04 05; Masse de l'élément 0.46 kg; Volume 0.000219 m3
Déchets:
- emballage: re170203 Plastique. (composant de déchet); quantité 0.005 kg; Code CED 17 02 03; Masse de l'élément 1 kg; Volume 0.001667 m3

**mt12plt030b** U Vis autoforeuse à tôle, TRPF 13 "PLACO", de 13 mm de longueur
Données techniques: Coût énergétique 0.010 MJ; Émission de CO2 0.001 kg; Code CED 17 04 05; Masse de l'élément 0.001 kg
Déchets:
- emballage: re150101 Emballages en papier et en carton. (composant de déchet); quantité 0.001 kg; Code CED 15 01 01; Masse de l'élément 1 kg; Volume 0.001333 m3

**mt12plq010a** m² Plaque de ciment à rendement élevé, Aquaroc 13 "PLACO", de 12,5x1200x900 mm
Données techniques: Coût énergétique 0.793 MJ; Émission de CO2 2.044 kg; Code CED 17 01 01; Masse de l'élément 13.5 kg; Volume 0.009 m3
Déchets:
- emballage: re170203 Plastique; quantité 0.004 kg

**mt12plq020a** U Vis THTPF 25 "PLACO"
Données techniques: Coût énergétique 0.015 MJ; Émission de CO2 0.002 kg; Code CED 17 04 05; Masse de l'élément 0.0015 kg
Déchets:
- emballage: re150101 Emballages en papier et en carton; quantité 0.001 kg

**mt12plq030a** U Cartouche de 310 cm³ d'adhésif de haute résistance, Aquaroc "PLACO", pour traitement des joints
Données techniques: Coût énergétique 22.548 MJ; Émission de CO2 1.116 kg; Code CED 17 09 04; Masse de l'élément 0.022 kg; Volume 0.000015 m3
Déchets:
- emballage: re170203 Plastique; quantité 0.2 kg

**mt12plj030** m Ruban autoadhésif en maille en fibre de verre, "PLACO", pour renfort des joints
Données techniques: Coût énergétique 0.334 MJ; Émission de CO2 0.016 kg; Code CED 17 02 03; Masse de l'élément 0.0034 kg; Volume 0.000006 m3
Déchets:
- emballage: re170203 Plastique; quantité 0.001 kg
