# Revêtement de sol intérieur en pièces de grès rustique. Pose en couche épaisse

- Propriété du fichier: CYPE Ingenieros S.A.
- Format: FIEBDC-3/2016
- Logiciel: Générateur de prix de la construction. CYPE Ingenieros, S.A.
- Date: 19/06/2024
- Zone géographique: Maroc
- Devise: MAD
- Coûts indirects: 3 %
- Frais généraux: 13 %
- Bénéfice: 6 %
- TVA: 20 %

## F Aménagements et finitions

### FS Revêtements de sols

#### FSC Céramique

**FSC270** m² Revêtement de sol intérieur en pièces de grès rustique. Pose en couche épaisse.
Revêtement de sol intérieur en pièces en grès rustique, de 200x200x12 mm, gamme moyenne, capacité d'absorption en eau 3%<=E<6%, groupe AII, selon NF EN 14411, avec résistance au glissement entre 35 et 45 selon DIN CEN/TS 12633. SUPPORT: en mortier de ciment. POSE: en couche épaisse avec du mortier de ciment. JOINTOIEMENT: avec du mortier de joints cémenteux amélioré, type CG2 W A, selon NF EN 13888, avec absorption d'eau réduite et résistance élevée à l'abrasion, Webercolor Junta Fina "WEBER", couleur Blanco, dans des joints de 2 mm d'épaisseur.
Inclut: Nettoyage et vérification de la surface support. Implantation des niveaux de finition. Implantation de la disposition des pièces et des joints de dilatation. Application de l'adhésif. Mise en place des croisillons. Mise en place des pièces à la pointe de la truelle. Réalisation des joints de fractionnement, périphériques et de rupture. Jointoiement. Suppression et nettoyage du matériau excédant. Nettoyage final du revêtement.
Critère pour le métré: Surface utile, mesurée selon documentation graphique du Projet. Le métré par casses et découpes n'a pas été augmenté, puisque 5% de pièces de plus ont été considérées dans la décomposition.
Critère pour le mémoire: On mesurera la surface réellement exécutée selon les spécifications du Projet.

| Code | U | Désignation | Quantité | Prix | Montant |
|---|---|---|---|---|---|
| mt09mor010c | m³ | Mortier de ciment CEM II/B-P 32,5 N type M-5, confectionné sur site avec 250 kg/m³ de ciment et une proportion en volume 1/6. (matériau) | 0.03 | 1367.51 | 41.025 |
| mt18bdr100fn | m² | Pièces en grès rustique, de 200x200x12 mm, gamme moyenne, capacité d'absorption en eau 3%<=E<6%, groupe AII, selon NF EN 14411, avec résistance au glissement entre 35 et 45 selon DIN CEN/TS 12633. (matériau) | 1.05 | 226.14 | 237.447 |
| mt18acc100a | U | Kit de croisillons en PVC pour garantir une épaisseur des joints entre les pièces entre 1 et 20 mm, pour carrelage mural et au sol. (matériau) | 0.35 | 27.29 | 9.552 |
| mt09mcw050fa | kg | Mortier de joints cémenteux amélioré, type CG2 W A, selon NF EN 13888, avec absorption d'eau réduite et résistance élevée à l'abrasion, Webercolor Junta Fina "WEBER", couleur Blanco, composé de ciment blanc, ciment gris, granulats calcaires, résines synthétiques, additifs organiques et inorganiques spécifiques et pigments minéraux, avec un contenu très bas de composés organiques volatiles (COV), extra-fin et imperméable à l'eau, pour jointoiement de tout type de pièces céramiques et pierres naturelles, pour joints de jusqu'à 3 mm. (matériau) | 0.34 | 15.09 | 5.131 |
| mo023 | h | Compagnon professionnel III/CP2 carreleur en revêtements de sols. (main-d'œuvre) | 0.46 | 57.66 | 26.524 |
| mo061 | h | Ouvrier professionnel II/OP carreleur en revêtements de sols. (main-d'œuvre) | 0.23 | 51.29 | 11.797 |
| % | % | Frais de chantier des unités d'ouvrage | 2 % | 331.476 | 6.630 |
|  |  | Coûts directs |  |  | 338.106 |

Déchets:
- pose: mt09mor010c; facteur de déchet 0.0036
- pose: mt18bdr100fn; facteur de déchet 0.0339515
- pose: mt09mcw050fa; facteur de déchet 0.07

## Ressources

**mt09mor010c** m³ Mortier de ciment CEM II/B-P 32,5 N type M-5
Données techniques: Coût énergétique 3724.000 MJ; Émission de CO2 323.000 kg; Code CED 17 01 01; Masse de l'élément 1900 kg; Volume 1.266667 m3

**mt18bdr100fn** m² Pièces en grès rustique
Données techniques: Coût énergétique 269.251 MJ; Émission de CO2 13.223 kg; Code CED 17 01 03; Masse de l'élément 23 kg; Volume 0.0184 m3
Déchets:
- emballage: re150101 Emballages en papier et en carton. (composant de déchet); quantité 0.185 kg; Code CED 15 01 01; Masse de l'élément 1 kg; Volume 0.001333 m3
- emballage: re170201 Bois. (composant de déchet); quantité 0.024 kg; Code CED 17 02 01; Masse de l'élément 1 kg; Volume 0.000909 m3

**mt09mcw050fa** kg Mortier de joints cémenteux amélioré
Données techniques: Coût énergétique 7.725 MJ; Émission de CO2 0.576 kg; Code CED 17 09 04; Masse de l'élément 1 kg; Volume 0.000667 m3
Déchets:
- emballage: re150101 Emballages en papier et en carton; quantité 0.02 kg
- emballage: re170201 Bois; quantité 0.005 kg
- emballage: re170203 Plastique. (composant de déchet); quantité 0.008 kg; Code CED 17 02 03; Masse de l'élément 1 kg; Volume 0.001667 m3
