# Poubelle de plage, en polyéthylène

- Propriété du fichier: CYPE INGENIEROS, S.A.
- Format: FIEBDC-3/2002
- Zone géographique: Maroc
- Devise: MAD
- Coûts indirects: 3.00 %
- Frais généraux: 13.00 %
- Bénéfice: 6.00 %
- TVA: 20.00 %

## M Mobilier urbain

### MP Mobilier de plage

#### MPP Poubelles

**MPP010** U Poubelle de plage, en polyéthylène.
Poubelle de plage modèle Bina "SANTA & COLE", de 122 cm de hauteur, à corps conique et couvercle rond avec trou central, en polyéthylène de couleur jaune, encastrée. Comprend l'implantation, et la suppression et le nettoyage du matériau excédant Inclut: Implantation. Mise en place de la poubelle. Suppression et nettoyage du matériau excédant.
Critère pour le métré: Nombre d'unités prévues, selon documentation graphique du Projet.
Critère pour le mémoire: On mesurera le nombre d'unités réellement exécutées selon les spécifications du Projet.

| Code | U | Désignation | Quantité | Prix | Montant |
|---|---|---|---|---|---|
| mt52psc060l | U | Poubelle de plage modèle Bina "SANTA & COLE", à encastrer, de 122 cm de hauteur et capacité 165 litres, à corps conique et couvercle rond avec trou central, en polyéthylène de couleur jaune. (matériau) | 1.000 | 2915.92 | 2915.92 |
| mo041 | h | Compagnon professionnel III/CP2 VRD espaces publics. (main-d'œuvre) | 0.194 | 57.66 | 11.19 |
| mo087 | h | Ouvrier professionnel II/OP VRD espaces publics. (main-d'œuvre) | 0.194 | 51.29 | 9.95 |
| % | % | Frais de chantier des unités d'ouvrage | 2 % | 2937.06 | 58.74 |
|  |  | Coûts directs |  |  | 2995.80 |
