# Banc en résine

- Propriété du fichier: CYPE INGENIEROS, S.A.
- Format: FIEBDC-3/2002
- Zone géographique: Maroc
- Devise: MAD
- Coûts indirects: 3.00 %
- Frais généraux: 13.00 %
- Bénéfice: 6.00 %
- TVA: 20.00 %

## M Mobilier urbain

### MR Mobilier de repos et d'agrément

#### MRB Bancs

**MRB030** U Banc en résine.
Banc modèle Clac "SANTA & COLE", de 64x87x60 cm, avec siège et dossier de profilés en polystyrène extrudé de couleur grise et corps structural avec accoudoirs en fonte de polyamide avec fibre de verre de couleur grise, fixé à une surface support avec éléments d'ancrage.
Critère d'évaluation économique: Le prix ne comprend pas la surface support.
Inclut: Implantation. Montage. Suppression et nettoyage du matériau excédant.
Critère pour le métré: Nombre d'unités prévues, selon documentation graphique du Projet.
Critère pour le mémoire: On mesurera le nombre d'unités réellement exécutées selon les spécifications du Projet.

| Code | U | Désignation | Quantité | Prix | Montant |
|---|---|---|---|---|---|
| mt52bsc160a | U | Banc modèle Clac "SANTA & COLE", de 64x87x60 cm, avec siège et dossier de profilés en polystyrène extrudé de couleur grise et corps structural avec accoudoirs en fonte de polyamide avec fibre de verre de couleur grise, y compris les boulons d'ancrage. (matériau) | 1.000 | 4373.87 | 4373.87 |
| mt09reh330 | kg | Mortier de résine époxy avec sable de silice, à durcissement rapide, pour remplissage des ancrages. (matériau) | 0.200 | 60.58 | 12.12 |
| mo041 | h | Compagnon professionnel III/CP2 VRD espaces publics. (main-d'œuvre) | 0.641 | 57.66 | 36.96 |
| mo087 | h | Ouvrier professionnel II/OP VRD espaces publics. (main-d'œuvre) | 0.641 | 51.29 | 32.88 |
| % | % | Frais de chantier des unités d'ouvrage | 2 % | 4455.83 | 89.12 |
|  |  | Coûts directs |  |  | 4544.95 |
