# Fontaine en acier

- Propriété du fichier: CYPE INGENIEROS, S.A.
- Format: FIEBDC-3/2002
- Zone géographique: Maroc
- Devise: MAD
- Coûts indirects: 3.00 %
- Frais généraux: 13.00 %
- Bénéfice: 6.00 %
- TVA: 20.00 %

## M Mobilier urbain

### MR Mobilier de repos et d'agrément

#### MRF Fontaines d'eau potable

**MRF020** U Fontaine en acier.
Source modèle Caudal "SANTA & COLE", de 85 cm de hauteur, avec corps en tôle d'acier zingué avec protection anti-oxydante et peinture de couleur marron, tuyau et bouton-poussoir en laiton finition chromé mat et grille et plateau intérieur en acier inoxydable AISI 316L, fixée à une base de béton BCN: CPJ-CEM II/A 32,5 - P - B 20 - 15/25 - E: 1 - NA - P 18-305 avec éléments d'ancrage.
Critère d'évaluation économique: Le prix comprend l'excavation.
Inclut: Implantation. Excavation avec des moyens manuels. Bétonnage de la base d'appui. Montage. Suppression et nettoyage du matériau excédant.
Critère pour le métré: Nombre d'unités prévues, selon documentation graphique du Projet.
Critère pour le mémoire: On mesurera le nombre d'unités réellement exécutées selon les spécifications du Projet.

| Code | U | Désignation | Quantité | Prix | Montant |
|---|---|---|---|---|---|
| mt52fsc020a | U | Source modèle Caudal "SANTA & COLE", de 85 cm de hauteur, avec corps en tôle d'acier zingué avec protection anti-oxydante et peinture de couleur marron, tuyau et bouton-poussoir en laiton finition chromé mat et grille et plateau intérieur en acier inoxydable AISI 316L. Comprend plaque base et boulons d'ancrage. (matériau) | 1.000 | 26810.25 | 26810.25 |
| mt10hmf040aaed | m³ | Béton non armé prêt à l'emploi BCN: CPJ-CEM II/A 32,5 - TP - B 20 - 15/25 - E: 1 - NA - P 18-305. (matériau) | 0.250 | 781.86 | 195.47 |
| mt09reh330 | kg | Mortier de résine époxy avec sable de silice, à durcissement rapide, pour remplissage des ancrages. (matériau) | 0.200 | 60.58 | 12.12 |
| mo041 | h | Compagnon professionnel III/CP2 VRD espaces publics. (main-d'œuvre) | 5.083 | 57.66 | 293.09 |
| mo087 | h | Ouvrier professionnel II/OP VRD espaces publics. (main-d'œuvre) | 5.083 | 51.29 | 260.71 |
| % | % | Frais de chantier des unités d'ouvrage | 2 % | 27571.64 | 551.43 |
|  |  | Coûts directs |  |  | 28123.07 |
