# Potelet fixe, en fonte

- Propriété du fichier: CYPE INGENIEROS, S.A.
- Format: FIEBDC-3/2002
- Zone géographique: Maroc
- Devise: MAD
- Coûts indirects: 3.00 %
- Frais généraux: 13.00 %
- Bénéfice: 6.00 %
- TVA: 20.00 %

## M Mobilier urbain

### MS Potelets et parkings pour vélos

#### MSP Bornes et potelets

**MSP020** U Potelet fixe, en fonte.
Potelet fixe modèle Sammy "SANTA & COLE", de 92 cm de hauteur, en fonte de fer avec protection anti-oxydante et peinture de couleur noire, fixé à une surface support avec agglomérant hydraulique, composé de ciments à haute résistance et additifs spécifiques, à prise rapide, et éléments d'ancrage.
Critère d'évaluation économique: Le prix ne comprend pas la surface support.
Inclut: Implantation. Montage. Suppression et nettoyage du matériau excédant.
Critère pour le métré: Nombre d'unités prévues, selon documentation graphique du Projet.
Critère pour le mémoire: On mesurera le nombre d'unités réellement exécutées selon les spécifications du Projet.

| Code | U | Désignation | Quantité | Prix | Montant |
|---|---|---|---|---|---|
| mt52hsc020b | U | Potelet fixe modèle Sammy "SANTA & COLE", de 92 cm de hauteur, en fonte de fer avec protection anti-oxydante et peinture de couleur noire, y compris les boulons d'ancrage. (matériau) | 1.000 | 4211.88 | 4211.88 |
| mt09amp010a | kg | Agglomérant hydraulique, composé de ciments à haute résistance et additifs spécifiques, à prise rapide. (matériau) | 0.200 | 7.75 | 1.55 |
| mo041 | h | Compagnon professionnel III/CP2 VRD espaces publics. (main-d'œuvre) | 0.484 | 57.66 | 27.91 |
| mo087 | h | Ouvrier professionnel II/OP VRD espaces publics. (main-d'œuvre) | 0.484 | 51.29 | 24.82 |
| % | % | Frais de chantier des unités d'ouvrage | 2 % | 4266.16 | 85.32 |
|  |  | Coûts directs |  |  | 4351.48 |
