# Balise en acier corten

- Propriété du fichier: CYPE Ingenieros S.A.
- Format: FIEBDC-3/2016
- Logiciel: Générateur de prix de la construction. CYPE Ingenieros, S.A.
- Date: 19/06/2024
- Zone géographique: Maroc
- Devise: MAD
- Coûts indirects: 3 %
- Frais généraux: 13 %
- Bénéfice: 6 %
- TVA: 20 %

## M Mobilier urbain

### ME Éclairage public

#### MEB Balises

**MEB010** U Balise en acier corten.
Balise modèle Área "SANTA & COLE", de 1100 mm de hauteur, composée de corps en acier corten de 6 mm d'épaisseur en forme de tétraèdre et d'un réflecteur incliné en acier inoxydable AISI 304, avec 3 DEL de 25 W, classe de protection I, degré de protection IP66, fixée sur une base de béton BCN: CPJ-CEM II/A 32,5 - P - B 20 - 15/25 - E: 1 - NA - P 18-305. Comprend l'implantation, l'excavation manuelle du terrain, les éléments d'ancrage, les accessoires et la suppression et le nettoyage du matériau excédant.
Inclut: Implantation. Excavation. Bétonnage de la base d'appui. Mise en place des éléments d'ancrage. Fixation de la balise. Connexion. Mise en place de la lampe et des accessoires. Suppression et nettoyage du matériau excédant.
Critère pour le métré: Nombre d'unités prévues, selon documentation graphique du Projet.
Critère pour le mémoire: On mesurera le nombre d'unités réellement exécutées selon les spécifications du Projet.

| Code | U | Désignation | Quantité | Prix | Montant |
|---|---|---|---|---|---|
| mt34syc301b | U | Balise modèle Área "SANTA & COLE", de 1100 mm de hauteur, composée de corps en acier corten de 6 mm d'épaisseur en forme de tétraèdre et d'un réflecteur incliné en acier inoxydable AISI 304, avec 3 DEL de 25 W, classe de protection I, degré de protection IP66, y compris les boulons d'ancrage. (matériau) | 1 | 21809.17 | 21809.170 |
| mt10hmf040aaed | m³ | Béton non armé prêt à l'emploi BCN: CPJ-CEM II/A 32,5 - TP - B 20 - 15/25 - E: 1 - NA - P 18-305. (matériau) | 0.25 | 781.86 | 195.465 |
| mo020 | h | Compagnon professionnel III/CP2 construction. (main-d'œuvre) | 0.242 | 57.66 | 13.954 |
| mo077 | h | Ouvrier professionnel II/OP construction. (main-d'œuvre) | 0.242 | 51.29 | 12.412 |
| mo003 | h | Compagnon professionnel III/CP2 électricien. (main-d'œuvre) | 0.242 | 59.53 | 14.406 |
| mo102 | h | Ouvrier professionnel II/OP électricien. (main-d'œuvre) | 0.242 | 51.22 | 12.395 |
| % | % | Frais de chantier des unités d'ouvrage | 2 % | 22057.802 | 441.156 |
|  |  | Coûts directs |  |  | 22498.958 |

Déchets:
- pose: mt10hmf040aaed Béton non armé prêt à l'emploi BCN: CPJ-CEM II/A 32,5 - TP - B 20 - 15/25 - E: 1 - NA - P 18-305; facteur de déchet 0.0016

## Ressources

**mt34syc301b** U Balise modèle Área "SANTA & COLE"
Données techniques: Coût énergétique 3132.459 MJ; Émission de CO2 214.768 kg
Déchets:
- emballage: re150101 Emballages en papier et en carton. (composant de déchet); quantité 0.35 kg; Code CED 15 01 01; Masse de l'élément 1 kg; Volume 0.001333 m3

**mt10hmf040aaed** m³ Béton non armé prêt à l'emploi BCN: CPJ-CEM II/A 32,5 - TP - B 20 - 15/25 - E: 1 - NA - P 18-305
Données techniques: Coût énergétique 1840.000 MJ; Émission de CO2 230.000 kg; Code CED 17 01 01; Masse de l'élément 2300 kg; Volume 1.533333 m3
