# Potelet avec lumière, en fonte

- Propriété du fichier: CYPE Ingenieros S.A.
- Format: FIEBDC-3/2016
- Logiciel: Générateur de prix de la construction. CYPE Ingenieros, S.A.
- Date: 19/06/2024
- Zone géographique: Maroc
- Devise: MAD
- Coûts indirects: 3 %
- Frais généraux: 13 %
- Bénéfice: 6 %
- TVA: 20 %

## M Mobilier urbain

### ME Éclairage public

#### MER Potelets avec lumière

**MER010** U Potelet avec lumière, en fonte.
Potelet modèle Finisterre "SANTA & COLE", placé au sol, de 810 mm de hauteur, composé de corps en fonte de fer avec protection anti-oxydante et finition peinte, de couleur noire, et diffuseur en verre moulé de résistance élevée, avec 4 DEL de 1 W, couleur blanche, classe de protection II, degré de protection IP55, fixée à une base de béton BCN: CPJ-CEM II/A 32,5 - P - B 20 - 15/25 - E: 1 - NA - P 18-305. Comprend l'implantation, excavation manuelle du terrain, éléments d'ancrage, les accessoires et la suppression et le nettoyage du matériau excédant.
Inclut: Implantation. Excavation. Bétonnage de la base d'appui. Mise en place des éléments d'ancrage. Montage du potelet. Connexion. Suppression et nettoyage du matériau excédant.
Critère pour le métré: Nombre d'unités prévues, selon documentation graphique du Projet.
Critère pour le mémoire: On mesurera le nombre d'unités réellement exécutées selon les spécifications du Projet.

| Code | U | Désignation | Quantité | Prix | Montant |
|---|---|---|---|---|---|
| mt34syc400e | U | Potelet modèle Finisterre "SANTA & COLE", pour placer au sol, de 810 mm de hauteur, composé de corps en fonte de fer avec protection anti-oxydante et finition peinte, de couleur noire, et diffuseur en verre moulé de résistance élevée, avec 4 DEL de 1 W, couleur blanche, classe de protection II, degré de protection IP55, y compris les boulons d'ancrage. (matériau) | 1 | 13840.43 | 13840.430 |
| mt10hmf040aaed | m³ | Béton non armé prêt à l'emploi BCN: CPJ-CEM II/A 32,5 - TP - B 20 - 15/25 - E: 1 - NA - P 18-305. (matériau) | 0.25 | 781.86 | 195.465 |
| mt09reh330 | kg | Mortier de résine époxy avec sable de silice, à durcissement rapide, pour remplissage des ancrages. (matériau) | 0.2 | 60.58 | 12.116 |
| mo020 | h | Compagnon professionnel III/CP2 construction. (main-d'œuvre) | 0.484 | 57.66 | 27.907 |
| mo077 | h | Ouvrier professionnel II/OP construction. (main-d'œuvre) | 0.484 | 51.29 | 24.824 |
| mo003 | h | Compagnon professionnel III/CP2 électricien. (main-d'œuvre) | 0.242 | 59.53 | 14.406 |
| mo102 | h | Ouvrier professionnel II/OP électricien. (main-d'œuvre) | 0.242 | 51.22 | 12.395 |
| % | % | Frais de chantier des unités d'ouvrage | 2 % | 14127.543 | 282.551 |
|  |  | Coûts directs |  |  | 14410.094 |

Déchets:
- pose: mt10hmf040aaed Béton non armé prêt à l'emploi BCN: CPJ-CEM II/A 32,5 - TP - B 20 - 15/25 - E: 1 - NA - P 18-305; facteur de déchet 0.0016
- pose: mt09reh330 Mortier de résine époxy avec sable de silice, à durcissement rapide, pour remplissage des ancrages; facteur de déchet 0.042925

## Ressources

**mt34syc400e** U Potelet modèle Finisterre "SANTA & COLE"
Données techniques: Coût énergétique 1017.706 MJ; Émission de CO2 63.493 kg
Déchets:
- emballage: re150101 Emballages en papier et en carton. (composant de déchet); quantité 0.086 kg; Code CED 15 01 01; Masse de l'élément 1 kg; Volume 0.001333 m3

**mt10hmf040aaed** m³ Béton non armé prêt à l'emploi BCN: CPJ-CEM II/A 32,5 - TP - B 20 - 15/25 - E: 1 - NA - P 18-305
Données techniques: Coût énergétique 1840.000 MJ; Émission de CO2 230.000 kg; Code CED 17 01 01; Masse de l'élément 2300 kg; Volume 1.533333 m3

**mt09reh330** kg Mortier de résine époxy avec sable de silice, à durcissement rapide, pour remplissage des ancrages
Données techniques: Coût énergétique 2.251 MJ; Émission de CO2 0.184 kg; Code CED 17 09 04; Masse de l'élément 1 kg; Volume 0.000667 m3
Déchets:
- emballage: re170203 Plastique. (composant de déchet); quantité 0.003 kg; Code CED 17 02 03; Masse de l'élément 1 kg; Volume 0.001667 m3
