# Potelet avec lumière, en fonte

- Propriété du fichier: CYPE Ingenieros S.A.
- Format: FIEBDC-3/2016
- Logiciel: Générateur de prix de la construction. CYPE Ingenieros, S.A.
- Date: 19/06/2024
- Zone géographique: Maroc
- Devise: MAD
- Coûts indirects: 3 %
- Frais généraux: 13 %
- Bénéfice: 6 %
- TVA: 20 %

## M Mobilier urbain

### ME Éclairage public

#### MER Potelets avec lumière

**MER010** U Potelet avec lumière, en fonte.
Potelet modèle Finisterre "SANTA & COLE", placé au sol, de 810 mm de hauteur, composé de corps en fonte de fer avec protection anti-oxydante et finition peinte, de couleur noire, et diffuseur en verre moulé de résistance élevée, avec 120 DEL de 0,1 W, couleur rouge et 120 DEL de 0,1 W, couleur verte, classe de protection II, degré de protection IP55, fixée à une base de béton BCN: CPJ-CEM II/A 32,5 - P - B 20 - 15/25 - E: 1 - NA - P 18-305. Comprend l'implantation, excavation manuelle du terrain, éléments d'ancrage, les accessoires et la suppression et le nettoyage du matériau excédant.
Inclut: Implantation. Excavation. Bétonnage de la base d'appui. Mise en place des éléments d'ancrage. Montage du potelet. Connexion. Suppression et nettoyage du matériau excédant.
Critère pour le métré: Nombre d'unités prévues, selon documentation graphique du Projet.
Critère pour le mémoire: On mesurera le nombre d'unités réellement exécutées selon les spécifications du Projet.

| Code | U | Désignation | Quantité | Prix | Montant |
|---|---|---|---|---|---|
| mt34syc400f | U | Potelet modèle Finisterre "SANTA & COLE", pour placer au sol, de 810 mm de hauteur, composé de corps en fonte de fer avec protection anti-oxydante et finition peinte, de couleur noire, et diffuseur en verre moulé de résistance élevée, avec 120 DEL de 0,1 W, couleur rouge et 120 DEL de 0,1 W, couleur verte, classe de protection II, degré de protection IP55, y compris les boulons d'ancrage. (matériau) | 1 | 8667.74 | 8667.740 |
| mt10hmf040aaed | m³ | Béton non armé prêt à l'emploi BCN: CPJ-CEM II/A 32,5 - TP - B 20 - 15/25 - E: 1 - NA - P 18-305. (matériau) | 0.25 | 781.86 | 195.465 |
| mt09reh330 | kg | Mortier de résine époxy avec sable de silice, à durcissement rapide, pour remplissage des ancrages. (matériau) | 0.2 | 60.58 | 12.116 |
| mo020 | h | Compagnon professionnel III/CP2 construction. (main-d'œuvre) | 0.484 | 57.66 | 27.907 |
| mo077 | h | Ouvrier professionnel II/OP construction. (main-d'œuvre) | 0.484 | 51.29 | 24.824 |
| mo003 | h | Compagnon professionnel III/CP2 électricien. (main-d'œuvre) | 0.242 | 59.53 | 14.406 |
| mo102 | h | Ouvrier professionnel II/OP électricien. (main-d'œuvre) | 0.242 | 51.22 | 12.395 |
| % | % | Frais de chantier des unités d'ouvrage | 2 % | 8954.853 | 179.097 |
|  |  | Coûts directs |  |  | 9133.950 |

Déchets:
- pose: mt10hmf040aaed Béton non armé prêt à l'emploi BCN: CPJ-CEM II/A 32,5 - TP - B 20 - 15/25 - E: 1 - NA - P 18-305; facteur de déchet 0.0016
- pose: mt09reh330 Mortier de résine époxy avec sable de silice, à durcissement rapide, pour remplissage des ancrages; facteur de déchet 0.042925

## Ressources

**mt34syc400f** U Potelet modèle Finisterre "SANTA & COLE"
Données techniques: Coût énergétique 1017.706 MJ; Émission de CO2 63.493 kg
Déchets:
- emballage: re150101 Emballages en papier et en carton. (composant de déchet); quantité 0.086 kg; Code CED 15 01 01; Masse de l'élément 1 kg; Volume 0.001333 m3

**mt10hmf040aaed** m³ Béton non armé prêt à l'emploi BCN: CPJ-CEM II/A 32,5 - TP - B 20 - 15/25 - E: 1 - NA - P 18-305
Données techniques: Coût énergétique 1840.000 MJ; Émission de CO2 230.000 kg; Code CED 17 01 01; Masse de l'élément 2300 kg; Volume 1.533333 m3

**mt09reh330** kg Mortier de résine époxy avec sable de silice, à durcissement rapide, pour remplissage des ancrages
Données techniques: Coût énergétique 2.251 MJ; Émission de CO2 0.184 kg; Code CED 17 09 04; Masse de l'élément 1 kg; Volume 0.000667 m3
Déchets:
- emballage: re170203 Plastique. (composant de déchet); quantité 0.003 kg; Code CED 17 02 03; Masse de l'élément 1 kg; Volume 0.001667 m3
