# Chauffe-eau à gaz, conventionnel

- Propriété du fichier: CYPE INGENIEROS, S.A.
- Format: FIEBDC-3/2002
- Zone géographique: Maroc
- Devise: MAD
- Coûts indirects: 3.00 %
- Frais généraux: 13.00 %
- Bénéfice: 6.00 %
- TVA: 20.00 %

## T Équipements techniques

### TC ECS et chauffage

#### TCC Chauffe-eau

**TCC020** U Chauffe-eau à gaz, conventionnel.
Chauffe-eau instantané à gaz N, pour le service d'E.C.S., Opalia C 11 LI GN "SAUNIER DUVAL", avec contrôle thermostatique de la température, chambre de combustion ouverte, faible émission de NOx, allumeur électronique à piles, sans flamme témoin, contrôle de flamme par ionisation, 11 l/min, à puissance modulée, efficacité énergétique classe A, profil de consommation M, 590x310x246 mm, avec dispositif de contrôle d'évacuation des produits de la combustion, avec conduit horizontal pour évacuation des fumées. Comprend le support et les ancrages de fixation verticale, les vannes à sphère, les flexibles de raccordement. Totalement monté, connecté et testé.
Inclut: Implantation de l'appareil. Fixation au parement via des éléments d'ancrage. Mise en place de l'appareil et des accessoires. Connexion au réseau de conduction d'eau. Mise en place du conduit d'évacuation des produits de la combustion et des accessoires de ventilation. Mise en marche.
Critère pour le métré: Nombre d'unités prévues, selon documentation graphique du Projet.
Critère pour le mémoire: On mesurera le nombre d'unités réellement exécutées selon les spécifications du Projet.

| Code | U | Désignation | Quantité | Prix | Montant |
|---|---|---|---|---|---|
| mt38cgd065a | U | Chauffe-eau instantané à gaz N, pour le service d'E.C.S., Opalia C 11 LI GN "SAUNIER DUVAL", avec contrôle thermostatique de la température, chambre de combustion ouverte, faible émission de NOx, allumeur électronique à piles, sans flamme témoin, contrôle de flamme par ionisation, 11 l/min, à puissance modulée, efficacité énergétique classe A, profil de consommation M, 590x310x246 mm, avec dispositif de contrôle d'évacuation des produits de la combustion, avec conduit horizontal pour évacuation des fumées. (matériau) | 1.000 | 8347.17 | 8347.17 |
| mt37sve010b | U | Vanne à sphère en laiton nickelé à visser de 1/2". (matériau) | 1.000 | 56.41 | 56.41 |
| mt38tew010a | U | Tube flexible de 20 cm et de 1/2" de diamètre. (matériau) | 2.000 | 109.47 | 218.94 |
| mt38www011 | U | Produits complémentaires pour installations d'E.C.S. (matériau) | 1.000 | 19.84 | 19.84 |
| mo004 | h | Compagnon professionnel III/CP2 chauffagiste. (main-d'œuvre) | 2.519 | 59.53 | 149.96 |
| mo103 | h | Ouvrier professionnel II/OP chauffagiste. (main-d'œuvre) | 2.519 | 51.22 | 129.02 |
| % | % | Frais de chantier des unités d'ouvrage | 2 % | 8921.34 | 178.43 |
|  |  | Coûts directs |  |  | 9099.77 |
