# Chaudière à gaz, domestique, à condensation, murale, pour chauffage et E.C.S

- Propriété du fichier: CYPE INGENIEROS, S.A.
- Format: FIEBDC-3/2002
- Zone géographique: Maroc
- Devise: MAD
- Coûts indirects: 3.00 %
- Frais généraux: 13.00 %
- Bénéfice: 6.00 %
- TVA: 20.00 %

## T Équipements techniques

### TC ECS et chauffage

#### TCG Gaz

**TCG110** U Chaudière à gaz, domestique, à condensation, murale, pour chauffage et E.C.S.
Chaudière mural à gaz N, avec récupération de chaleur par condensation des produits de la combustion, pour chauffage et E.C.S. simultanés avec micro-accumulation Start&Hot Microfast 3.0, pour usage intérieur, chambre de combustion étanche, allumeur électronique, sans flamme témoin, IsoFast MiConnect MA 35-CS/1-Cf (N-ES) "SAUNIER DUVAL", puissance en chauffage (50/30°C) de 4,3 à 32,5 kW, puissance en chauffage (80/60°C) de 4 à 30 kW, rendement en chauffage (50/30°C) 106,2%, rendement en chauffage (80/60°C) 98%, puissance d'E.C.S. de 4,1 à 34,8 kW, débit d'E.C.S. 21 l/min, efficacité énergétique classe A en chauffage, efficacité énergétique classe A en E.C.S., profil de consommation XL, de 890x470x380 mm, avec centrale de contrôle modulante MiSet Radio (SRT 380f), via radio, avec écran tactile, programmation de la production d'E.C.S. et du chauffage, réglage de la température de départ par courbe de chauffage et sonde de température extérieure sans fil et contrôle depuis un smartphone ou une tablette via une application pour IOS (iPhone et iPad) et Android, plaque de connexions de la chaudière et conduit pour évacuation des fumées, neutraliseur de condensats. Totalement montée, connectée et testée.
Inclut: Implantation. Présentation des éléments. Montage de la chaudière et de ses accessoires. Connecté aux réseaux de conduction d'eau, de gaz, d'assainissement et électrique, et au conduit d'évacuation des produits de la combustion. Mise en marche.
Critère pour le métré: Nombre d'unités prévues, selon documentation graphique du Projet.
Critère pour le mémoire: On mesurera le nombre d'unités réellement exécutées selon les spécifications du Projet.

| Code | U | Désignation | Quantité | Prix | Montant |
|---|---|---|---|---|---|
| mt38cmd062a | U | Chaudière mural à gaz N, avec récupération de chaleur par condensation des produits de la combustion, pour chauffage et E.C.S. simultanés avec micro-accumulation Start&Hot Microfast 3.0, pour usage intérieur, chambre de combustion étanche, allumeur électronique, sans flamme témoin, IsoFast MiConnect MA 35-CS/1-Cf (N-ES) "SAUNIER DUVAL", puissance en chauffage (50/30°C) de 4,3 à 32,5 kW, puissance en chauffage (80/60°C) de 4 à 30 kW, rendement en chauffage (50/30°C) 106,2%, rendement en chauffage (80/60°C) 98%, puissance d'E.C.S. de 4,1 à 34,8 kW, débit d'E.C.S. 21 l/min, efficacité énergétique classe A en chauffage, efficacité énergétique classe A en E.C.S., profil de consommation XL, de 890x470x380 mm, avec centrale de contrôle modulante MiSet Radio (SRT 380f), via radio, avec écran tactile, programmation de la production d'E.C.S. et du chauffage, réglage de la température de départ par courbe de chauffage et sonde de température extérieure sans fil et contrôle depuis un smartphone ou une tablette via une application pour IOS (iPhone et iPad) et Android, plaque de connexions de la chaudière et conduit pour évacuation des fumées. (matériau) | 1.000 | 55556.59 | 55556.59 |
| mt38cmd004a | U | Neutraliseur de condensats, "SAUNIER DUVAL", pour mettre en place entre la chaudière et le tuyau d'évacuation. (matériau) | 1.000 | 957.87 | 957.87 |
| mt38www012 | U | Produits complémentaires pour installation de chauffage et d'E.C.S. (matériau) | 1.000 | 28.74 | 28.74 |
| mo004 | h | Compagnon professionnel III/CP2 chauffagiste. (main-d'œuvre) | 3.594 | 59.53 | 213.95 |
| mo103 | h | Ouvrier professionnel II/OP chauffagiste. (main-d'œuvre) | 3.594 | 51.22 | 184.08 |
| % | % | Frais de chantier des unités d'ouvrage | 2 % | 56941.23 | 1138.82 |
|  |  | Coûts directs |  |  | 58080.05 |
