# Ensemble de chaudières à gaz, à condensation, murales

- Propriété du fichier: CYPE INGENIEROS, S.A.
- Format: FIEBDC-3/2002
- Zone géographique: Maroc
- Devise: MAD
- Coûts indirects: 3.00 %
- Frais généraux: 13.00 %
- Bénéfice: 6.00 %
- TVA: 20.00 %

## T Équipements techniques

### TC ECS et chauffage

#### TCG Gaz

**TCG210** U Ensemble de chaudières à gaz, à condensation, murales.
Ensemble de 2 chaudières en cascade, configuration en ligne, "SAUNIER DUVAL", chacune d'entre elles étant une chaudière mural à gaz N, Thermomaster Condens AS 48 -A (H-ES), avec récupération de chaleur par condensation des produits de la combustion, pour chauffage, pour usage intérieur, chambre de combustion étanche, allumeur électronique, sans flamme témoin, puissance utile de chauffage 44 kW, de 800x480x450 mm, avec vannes d'isolement, tuyaux de raccordement, support de chaudière, collecteurs de départ et de retour, découplage hydraulique avec filtre magnétique et isolation thermique, centrale de contrôle, MiPro Sense Radio (SRC 720f), avec support de paroi pour centrale de contrôle, 2 modules pour l'identification de chacune des chaudières en cascade, avec kit d'évacuation des fumées, avec pieds pour châssis. Comprend vanne de sécurité, les purgeurs, pyrostat et l'écoulement vers les égouts pour la vidange de la chaudière et le drainage de la vanne de sécurité. Totalement monté, connecté et testé.
Inclut: Implantation. Présentation des éléments. Montage de la chaudière et de ses accessoires. Connecté aux réseaux de conduction d'eau, de gaz, d'assainissement et électrique, et au conduit d'évacuation des produits de la combustion. Mise en marche.
Critère pour le métré: Nombre d'unités prévues, selon documentation graphique du Projet.
Critère pour le mémoire: On mesurera le nombre d'unités réellement exécutées selon les spécifications du Projet.

| Code | U | Désignation | Quantité | Prix | Montant |
|---|---|---|---|---|---|
| mt38cmd095a | U | Ensemble de 2 chaudières en cascade, configuration en ligne, "SAUNIER DUVAL", chacune d'entre elles étant une chaudière mural à gaz N, Thermomaster Condens AS 48 -A (H-ES), avec récupération de chaleur par condensation des produits de la combustion, pour chauffage, pour usage intérieur, chambre de combustion étanche, allumeur électronique, sans flamme témoin, puissance utile de chauffage 44 kW, de 800x480x450 mm, avec vannes d'isolement, tuyaux de raccordement, support de chaudière, collecteurs de départ et de retour, découplage hydraulique avec filtre magnétique et isolation thermique. (matériau) | 2.000 | 190137.63 | 380275.26 |
| mt38cmd098a | U | Centrale de contrôle, MiPro Sense Radio (SRC 720f) "SAUNIER DUVAL", contrôle modulant, via radio, avec contrôle depuis un smartphone ou une tablette via une application pour IOS (iPhone et iPad) et Android, avec réglage de la température de départ par courbe de chauffage et sonde de température extérieure via radio, possibilité de gestion d'une installation avec plusieurs générateurs d'énergie et plusieurs circuits ou zones de chauffage avec des modules supplémentaires, programmation de la climatisation via des schémas prédéfinis en utilisant un assistant de configuration. (matériau) | 1.000 | 5815.65 | 5815.65 |
| mt38cmd116a | U | Module pour l'identification d'une chaudière en cascade, "SAUNIER DUVAL", communication avec protocole Ebus. (matériau) | 1.000 | 1299.97 | 1299.97 |
| mt38cmd094a | U | Kit basique d'évacuation des fumées, Thermomaster Condens AS 48 -A (H-ES) "SAUNIER DUVAL", pour 2 chaudières en cascade. (matériau) | 1.000 | 13615.47 | 13615.47 |
| mt38cmd117 | U | Support de paroi pour centrale de contrôle, "SAUNIER DUVAL". (matériau) | 1.000 | 1847.32 | 1847.32 |
| mt38cmd118 | U | Pieds pour châssis de chaudières en cascade, "SAUNIER DUVAL". (matériau) | 1.000 | 2394.68 | 2394.68 |
| mt37svs010a | U | Vanne de sécurité, en laiton, avec filet de 1/2" de diamètre, réglé à 3 bar de pression. (matériau) | 1.000 | 50.43 | 50.43 |
| mt37sgl020d | U | Purgeur d'air automatique avec flotteur et filet de 1/2" de diamètre, corps et couvercle en laiton, pour une pression maximale de travail de 10 bar et une température maximale de 110°C. (matériau) | 2.000 | 99.76 | 199.52 |
| mt38www050 | U | Déversement vers égout, pour le drainage de la vanne de sécurité, composé de 1 m de tube en acier noir de 1/2" et entonnoir d'écoulement, y compris les accessoires et les pièces spéciales. (matériau) | 1.000 | 205.26 | 205.26 |
| mt38www010 | U | Produits complémentaires pour installation de chauffage. (matériau) | 1.000 | 22.99 | 22.99 |
| mo004 | h | Compagnon professionnel III/CP2 chauffagiste. (main-d'œuvre) | 4.898 | 59.53 | 291.58 |
| mo103 | h | Ouvrier professionnel II/OP chauffagiste. (main-d'œuvre) | 4.898 | 51.22 | 250.88 |
| % | % | Frais de chantier des unités d'ouvrage | 2 % | 406269.01 | 8125.38 |
|  |  | Coûts directs |  |  | 414394.39 |
