# Ballon électrique

- Propriété du fichier: CYPE INGENIEROS, S.A.
- Format: FIEBDC-3/2002
- Zone géographique: Maroc
- Devise: MAD
- Coûts indirects: 3.00 %
- Frais généraux: 13.00 %
- Bénéfice: 6.00 %
- TVA: 20.00 %

## T Équipements techniques

### TC ECS et chauffage

#### TCL Électricité

**TCL010** U Ballon électrique.
Ballon électrique pour le service d'E.C.S., vertical, LineaAqua E-SD 100 ES C4 "SAUNIER DUVAL", résistance submergée avec traitement vitrifié, capacité 100 l, puissance 1,5 kW, efficacité énergétique classe C, profil de consommation M, de 970x450x485 mm, constitué de tonneau en acier vitrifié, panneau de contrôle pour la régulation de la température, anode sacrificielle de magnésium, thermomètre, vanne de sécurité, clapet de non retour et manchons flexibles de connexion. Comprend le support et les ancrages de fixation, les vannes à sphère. Totalement monté, connecté et testé.
Inclut: Implantation de l'appareil. Fixation au parement via des éléments d'ancrage. Mise en place de l'appareil et des accessoires. Connecté aux réseaux de conduction d'eau, électrique et de terre. Mise en marche.
Critère pour le métré: Nombre d'unités prévues, selon documentation graphique du Projet.
Critère pour le mémoire: On mesurera le nombre d'unités réellement exécutées selon les spécifications du Projet.

| Code | U | Désignation | Quantité | Prix | Montant |
|---|---|---|---|---|---|
| mt38ted021s | U | Ballon électrique pour le service d'E.C.S., vertical, LineaAqua E-SD 100 ES C4 "SAUNIER DUVAL", résistance submergée avec traitement vitrifié, capacité 100 l, puissance 1,5 kW, efficacité énergétique classe C, profil de consommation M, de 970x450x485 mm, constitué de tonneau en acier vitrifié, panneau de contrôle pour la régulation de la température, anode sacrificielle de magnésium, thermomètre, vanne de sécurité, clapet de non retour et manchons flexibles de connexion. (matériau) | 1.000 | 3352.55 | 3352.55 |
| mt37sve010b | U | Vanne à sphère en laiton nickelé à visser de 1/2". (matériau) | 2.000 | 56.41 | 112.82 |
| mt38www011 | U | Produits complémentaires pour installations d'E.C.S. (matériau) | 1.000 | 19.84 | 19.84 |
| mo008 | h | Compagnon professionnel III/CP2 plombier. (main-d'œuvre) | 1.004 | 59.53 | 59.77 |
| mo107 | h | Ouvrier professionnel II/OP plombier. (main-d'œuvre) | 1.004 | 51.22 | 51.42 |
| % | % | Frais de chantier des unités d'ouvrage | 2 % | 3596.40 | 71.93 |
|  |  | Coûts directs |  |  | 3668.33 |
