# Équipement de régulation et de contrôle pour collecteur, avec des têtes électrothermiques

- Propriété du fichier: CYPE INGENIEROS, S.A.
- Format: FIEBDC-3/2002
- Zone géographique: Maroc
- Devise: MAD
- Coûts indirects: 3.00 %
- Frais généraux: 13.00 %
- Bénéfice: 6.00 %
- TVA: 20.00 %

## T Équipements techniques

### TC ECS et chauffage

#### TCM Émetteurs à eau

**TCM170** U Équipement de régulation et de contrôle pour collecteur, avec des têtes électrothermiques.
Système de régulation de la température "SAUNIER DUVAL", constitué de module de gestion de trois circuits de chauffage, à la même ou à température différente, avec quatre sondes de température, RED 5, contrôles à distance, MiPro Sense Remoto (SR 92) et actionneurs thermiques pour un voltage de 230 V. Totalement monté, connecté et testé.
Inclut: Mise en place, fixation et connexion électrique et de communication avec tous les éléments qui le nécessitent dans l'installation.
Critère pour le métré: Nombre d'unités prévues, selon documentation graphique du Projet.
Critère pour le mémoire: On mesurera le nombre d'unités réellement exécutées selon les spécifications du Projet.

| Code | U | Désignation | Quantité | Prix | Montant |
|---|---|---|---|---|---|
| mt38cmd106b | U | Module de gestion de trois circuits de chauffage, à la même ou à température différente, avec quatre sondes de température, RED 5 "SAUNIER DUVAL". (matériau) | 1.000 | 4105.17 | 4105.17 |
| mt38cmd097a | U | Contrôle à distance, MiPro Sense Remoto (SR 92) "SAUNIER DUVAL" pour gestion de circuit de chauffage, via câble. (matériau) | 2.000 | 2463.10 | 4926.20 |
| mt38srs300c | U | Actionneur thermique pour un voltage de 230 V, "SAUNIER DUVAL". (matériau) | 3.000 | 592.92 | 1778.76 |
| mt35aia010a | m | Tube souple en PVC, annelé, de couleur noire, de 16 mm de diamètre nominal, pour canalisation encastrée dans des parois maçonnées (horizontales et verticales). Résistance à la compression 320 N, résistance à l'impact 1 joule, température de travail -5°C jusqu'à 60°C, avec degré de protection IP545 selon NF EN 60529, non propagateur de la flamme. Selon NF EN 61386-1 et NF EN 61386-22. (matériau) | 10.000 | 5.04 | 50.40 |
| mt35cun020a | m | Câble unipolaire H07Z1-K (AS), sa tension assignée étant de 450/750 V, réaction au feu classe Cca-s1a,d1,a1 selon FR EN 50575, avec conducteur multifilaire de cuivre classe 5 (-K) de 1,5 mm² de section, avec isolation de composé thermoplastique à base de polyoléfine sans halogènes à faible émission de fumées et de gaz corrosifs (Z1). (matériau) | 20.000 | 5.61 | 112.20 |
| mo004 | h | Compagnon professionnel III/CP2 chauffagiste. (main-d'œuvre) | 0.839 | 59.53 | 49.95 |
| mo103 | h | Ouvrier professionnel II/OP chauffagiste. (main-d'œuvre) | 0.839 | 51.22 | 42.97 |
| % | % | Frais de chantier des unités d'ouvrage | 2 % | 11065.65 | 221.31 |
|  |  | Coûts directs |  |  | 11286.96 |
