# Système de captation solaire thermique pour installation individuelle, sur toiture terrasse

- Propriété du fichier: CYPE INGENIEROS, S.A.
- Format: FIEBDC-3/2002
- Zone géographique: Maroc
- Devise: MAD
- Coûts indirects: 3.00 %
- Frais généraux: 13.00 %
- Bénéfice: 6.00 %
- TVA: 20.00 %

## T Équipements techniques

### TC ECS et chauffage

#### TCS Capteurs solaires

**TCS010** U Système de captation solaire thermique pour installation individuelle, sur toiture terrasse.
Système de captation solaire thermique, complet, pour installation individuelle, constitué de panneau en acier inoxydable avec traitement sélectif, couleur bleue, de 2031x1060x290 mm, surface utile 2 m², pompe circulatrice à actionnement électrique avec panneau solaire photovoltaïque, dissipateur de chaleur statique, échangeur, réservoir intégré, vannes de sécurité, liquide solaire et isolation thermique, le tout intégré dans une carcasse étanche, avec structure de support en acier inoxydable pour toiture terrasse. Totalement monté, connecté et testé.
Inclut: Implantation de l'ensemble. Mise en place de la structure support. Mise en place et fixation des panneaux sur la structure support. Connexion au réseau de conduction d'eau.
Critère pour le métré: Nombre d'unités prévues, selon documentation graphique du Projet.
Critère pour le mémoire: On mesurera le nombre d'unités réellement exécutées selon les spécifications du Projet.

| Code | U | Désignation | Quantité | Prix | Montant |
|---|---|---|---|---|---|
| mt38cso010a | U | Système de captation solaire thermique, complet, pour installation individuelle, constitué de panneau en acier inoxydable avec traitement sélectif, couleur bleue, de 2031x1060x290 mm, surface utile 2 m², pompe circulatrice à actionnement électrique avec panneau solaire photovoltaïque, dissipateur de chaleur statique, échangeur, réservoir intégré, vannes de sécurité, liquide solaire et isolation thermique, le tout intégré dans une carcasse étanche. (matériau) | 1.000 | 43751.42 | 43751.42 |
| mt38cso012a | U | Structure de support en acier inoxydable pour toiture terrasse. (matériau) | 1.000 | 1777.97 | 1777.97 |
| mo009 | h | Compagnon professionnel III/CP2 installateur de capteurs solaires. (main-d'œuvre) | 3.568 | 59.53 | 212.40 |
| mo108 | h | Ouvrier professionnel II/OP installateur de capteurs solaires. (main-d'œuvre) | 3.568 | 51.22 | 182.75 |
| % | % | Frais de chantier des unités d'ouvrage | 2 % | 45924.54 | 918.49 |
|  |  | Coûts directs |  |  | 46843.03 |
