# Système de captation solaire thermique pour installation individuelle, sur toiture terrasse

- Propriété du fichier: CYPE INGENIEROS, S.A.
- Format: FIEBDC-3/2002
- Zone géographique: Maroc
- Devise: MAD
- Coûts indirects: 3.00 %
- Frais généraux: 13.00 %
- Bénéfice: 6.00 %
- TVA: 20.00 %

## T Équipements techniques

### TC ECS et chauffage

#### TCS Capteurs solaires

**TCS010** U Système de captation solaire thermique pour installation individuelle, sur toiture terrasse.
Capteur solaire thermique complet à tubes sous vide, partagé, pour installation individuelle, composé de: un panneau, de 1260x1650x140 mm, rendement optique 0,93 et coefficient de pertes 1,623 W/m²K, avec tubes en verre avec borosilicate, composés d'un tube intérieur recouvert internement d'une couche d'absorption de nitrure d'aluminium (AlN), une chambre de vidange et un tube extérieur de 47 mm de diamètre et 1500 mm de longueur et collecteurs en cuivre de 8 mm de diamètre, carcasse en aluminium avec isolation en polyuréthane, réflecteurs montés sur le châssis pour améliorer le rendement; structure de support; ballon échangeur constitué de réservoir interne d'acier inoxydable, de 200 l, serpentin, isolation en polyuréthane de 45 mm d'épaisseur, réservoir externe en acier avec finition polie panneau de contrôle; vase d'expansion; pompe de circulation; centrale de contrôle; vannes et manomètre. Comprend liquide de remplissage pour capteur solaire thermique. Totalement monté, connecté et testé.
Inclut: Implantation de l'ensemble. Mise en place de la structure support. Mise en place et fixation des panneaux sur la structure support. Mise en place du système d'accumulation solaire. Connexion au réseau de conduction d'eau. Remplissage du circuit.
Critère pour le métré: Nombre d'unités prévues, selon documentation graphique du Projet.
Critère pour le mémoire: On mesurera le nombre d'unités réellement exécutées selon les spécifications du Projet.

| Code | U | Désignation | Quantité | Prix | Montant |
|---|---|---|---|---|---|
| mt38csg030aa | U | Capteur solaire thermique complet à tubes sous vide, partagé, pour installation individuelle, composé de: un panneau, de 1260x1650x140 mm, rendement optique 0,93 et coefficient de pertes 1,623 W/m²K, avec tubes en verre avec borosilicate, composés d'un tube intérieur recouvert internement d'une couche d'absorption de nitrure d'aluminium (AlN), une chambre de vidange et un tube extérieur de 47 mm de diamètre et 1500 mm de longueur et collecteurs en cuivre de 8 mm de diamètre, carcasse en aluminium avec isolation en polyuréthane, réflecteurs montés sur le châssis pour améliorer le rendement; structure de support; ballon échangeur constitué de réservoir interne d'acier inoxydable, de 200 l, serpentin, isolation en polyuréthane de 45 mm d'épaisseur, réservoir externe en acier avec finition polie panneau de contrôle; vase d'expansion; pompe de circulation; centrale de contrôle; vannes et manomètre. (matériau) | 1.000 | 42893.86 | 42893.86 |
| mt38csg100 | l | Solution eau-glycol pour remplissage de capteur solaire thermique, pour une température de travail comprise entre -28°C et +200°C. (matériau) | 0.840 | 54.74 | 45.98 |
| mo009 | h | Compagnon professionnel III/CP2 installateur de capteurs solaires. (main-d'œuvre) | 3.568 | 59.53 | 212.40 |
| mo108 | h | Ouvrier professionnel II/OP installateur de capteurs solaires. (main-d'œuvre) | 3.568 | 51.22 | 182.75 |
| % | % | Frais de chantier des unités d'ouvrage | 2 % | 43334.99 | 866.70 |
|  |  | Coûts directs |  |  | 44201.69 |
