# Capteur solaire thermique pour installation collective, sur toiture inclinée

- Propriété du fichier: CYPE INGENIEROS, S.A.
- Format: FIEBDC-3/2002
- Zone géographique: Maroc
- Devise: MAD
- Coûts indirects: 3.00 %
- Frais généraux: 13.00 %
- Bénéfice: 6.00 %
- TVA: 20.00 %

## T Équipements techniques

### TC ECS et chauffage

#### TCS Capteurs solaires

**TCS060** U Capteur solaire thermique pour installation collective, sur toiture inclinée.
Capteur solaire thermique constitué d'une batterie de 2 modules, chacun d'entre eux étant composé d'un capteur solaire thermique plat, Helioconcept SRV 2.3/2 "SAUNIER DUVAL", avec panneau de montage de 1233x2033x80 mm, surface utile 2,35 m², rendement optique 0,787, coefficient primaire de pertes 3,783 W/m²K et coefficient secondaire de pertes 0,016 W/m²K², composé de cadre en aluminium, finition peinte, absorbeur en cuivre avec traitement hautement sélectif, isolation thermique en laine minérale et enveloppe de protection en verre de sécurité, placés sur structure support pour toiture inclinée. Comprend les accessoires de montages et de fixation, l'ensemble des connexions hydrauliques entre capteurs solaires thermiques, liquide de remplissage pour capteur solaire thermique, la vanne de sécurité, le purgeur, les vannes d'isolement et autres accessoires. Totalement monté, connecté et testé.
Inclut: Implantation de l'ensemble. Mise en place de la structure support. Mise en place et fixation des panneaux sur la structure support. Connexion au réseau de conduction d'eau. Remplissage du circuit.
Critère pour le métré: Nombre d'unités prévues, selon documentation graphique du Projet.
Critère pour le mémoire: On mesurera le nombre d'unités réellement exécutées selon les spécifications du Projet.

| Code | U | Désignation | Quantité | Prix | Montant |
|---|---|---|---|---|---|
| mt38css502a | U | Capteur solaire thermique plat, Helioconcept SRV 2.3/2 "SAUNIER DUVAL", avec panneau de montage de 1233x2033x80 mm, surface utile 2,35 m², rendement optique 0,787, coefficient primaire de pertes 3,783 W/m²K et coefficient secondaire de pertes 0,016 W/m²K², composé de cadre en aluminium, finition peinte, absorbeur en cuivre avec traitement hautement sélectif, isolation thermique en laine minérale et enveloppe de protection en verre de sécurité. (matériau) | 2.000 | 10468.17 | 20936.34 |
| mt38css551b | U | Châssis de capteur solaire thermique, pour 2 panneaux, sur toiture inclinée de tuile à emboîtement à relief, "SAUNIER DUVAL". (matériau) | 1.000 | 4515.68 | 4515.68 |
| mt38css560 | U | Kit hydraulique d'entrée et de sortie pour batterie de capteurs solaires thermiques, "SAUNIER DUVAL". (matériau) | 1.000 | 752.61 | 752.61 |
| mt38css562 | U | Kit hydraulique de liaison entre capteurs solaires sur toiture inclinée, "SAUNIER DUVAL". (matériau) | 1.000 | 752.61 | 752.61 |
| mt38css580 | U | Purgeur automatique pour capteurs solaires thermiques, "SAUNIER DUVAL". (matériau) | 1.000 | 1026.29 | 1026.29 |
| mt38css728 | U | Vanne de sécurité, pour une température maximale de 99°C, "SAUNIER DUVAL". (matériau) | 1.000 | 547.36 | 547.36 |
| mt38css300 | U | Bidon de 10 l de solution eau-glycol pour remplissage de capteur solaire thermique, "SAUNIER DUVAL". (matériau) | 0.370 | 889.45 | 329.10 |
| mt37sve010d | U | Vanne à sphère en laiton nickelé à visser de 1". (matériau) | 2.000 | 138.58 | 277.16 |
| mo009 | h | Compagnon professionnel III/CP2 installateur de capteurs solaires. (main-d'œuvre) | 5.947 | 59.53 | 354.02 |
| mo108 | h | Ouvrier professionnel II/OP installateur de capteurs solaires. (main-d'œuvre) | 5.947 | 51.22 | 304.61 |
| % | % | Frais de chantier des unités d'ouvrage | 2 % | 29795.78 | 595.92 |
|  |  | Coûts directs |  |  | 30391.70 |
