# Équipement d'air conditionné avec unités intérieures de paroi, système air-air multisplit

- Propriété du fichier: CYPE INGENIEROS, S.A.
- Format: FIEBDC-3/2002
- Zone géographique: Maroc
- Devise: MAD
- Coûts indirects: 3.00 %
- Frais généraux: 13.00 %
- Bénéfice: 6.00 %
- TVA: 20.00 %

## T Équipements techniques

### TV Climatisation et ventilation

#### TVT Unités terminales autonomes de climatisation

**TVT100** U Équipement d'air conditionné avec unités intérieures de paroi, système air-air multisplit.
Équipement d'air conditionné, système air-air multisplit 2x1, pour gaz R-32, pompe à chaleur, alimentation monophasée (230V/50Hz), VivAir SDH 19-052 W205 "SAUNIER DUVAL", puissance frigorifique nominale 5,2 kW, SEER 6,3 (classe A++), puissance calorifique nominale 5,4 kW, SCOP 4 (classe A+), constitué de deux unités intérieures de paroi 19-025 NMWI, avec les caractéristiques suivantes de chacune d'elles: dimensions 275x790x200 mm, poids 9 kg, filtre purificateur d'air et panneau lisse de couleur blanche avec écran LCD rétro-illuminé, contrôles à distance sans fils, et une unité extérieure 19-050 MC2NO, avec compresseur type Inverter DC, dimensions 596x899x378 mm, poids 43 kg, diamètre de connexion du tuyau de gaz 3/8", diamètre de connexion du tuyau de liquide 1/4", avec amortisseurs de ressorts, supports et fixations des unités intérieures et des unités extérieures, tuyauterie d'évacuation avec siphon, connexion frigorifique entre les unités, connexion électrique entre les unités, fixation et protection mécanique des lignes étendues et cachées sous goulotte à couvercle aux zones apparentes. Comprend les éléments antivibratoires et les supports de paroi pour l'appui de l'unité extérieure.
Critère d'évaluation économique: Le prix ne comprend ni la canalisation ni le câblage électrique d'alimentation.
Inclut: Implantation des unités. Mise en place et fixation de l'unité intérieure. Mise en place et fixation de l'unité extérieure. Connexion aux lignes frigorifiques. Connexion au réseau électrique. Connexion au réseau de tout à l'égout. Mise en marche.
Critère pour le métré: Nombre d'unités prévues, selon documentation graphique du Projet.
Critère pour le mémoire: On mesurera le nombre d'unités réellement exécutées selon les spécifications du Projet.

| Code | U | Désignation | Quantité | Prix | Montant |
|---|---|---|---|---|---|
| mt42sau002a | U | Équipement d'air conditionné, système air-air multisplit 2x1, pour gaz R-32, pompe à chaleur, alimentation monophasée (230V/50Hz), VivAir SDH 19-052 W205 "SAUNIER DUVAL", puissance frigorifique nominale 5,2 kW, SEER 6,3 (classe A++), puissance calorifique nominale 5,4 kW, SCOP 4 (classe A+), constitué de deux unités intérieures de paroi 19-025 NMWI, avec les caractéristiques suivantes de chacune d'elles: dimensions 275x790x200 mm, poids 9 kg, filtre purificateur d'air et panneau lisse de couleur blanche avec écran LCD rétro-illuminé, contrôles à distance sans fils, et une unité extérieure 19-050 MC2NO, avec compresseur type Inverter DC, dimensions 596x899x378 mm, poids 43 kg, diamètre de connexion du tuyau de gaz 3/8", diamètre de connexion du tuyau de liquide 1/4", avec amortisseurs de ressorts, supports et fixations des unités intérieures et des unités extérieures, tuyauterie d'évacuation avec siphon, connexion frigorifique entre les unités, connexion électrique entre les unités, fixation et protection mécanique des lignes étendues et cachées sous goulotte à couvercle aux zones apparentes. (matériau) | 1.000 | 30241.39 | 30241.39 |
| mt42www085 | U | Kit de supports de paroi, constitué de jeu d'équerres de 50x45 cm et quatre amortisseurs en caoutchouc, avec leurs chevilles, vis, écrous et rondelles correspondants. (matériau) | 1.000 | 258.63 | 258.63 |
| mo005 | h | Compagnon professionnel III/CP2 installateur de climatisation. (main-d'œuvre) | 3.543 | 59.53 | 210.91 |
| mo104 | h | Ouvrier professionnel II/OP installateur de climatisation. (main-d'œuvre) | 3.543 | 51.22 | 181.47 |
| % | % | Frais de chantier des unités d'ouvrage | 2 % | 30892.40 | 617.85 |
|  |  | Coûts directs |  |  | 31510.25 |
