# Groupe hydraulique solaire

- Propriété du fichier: CYPE Ingenieros S.A.
- Format: FIEBDC-3/2016
- Logiciel: Générateur de prix de la construction. CYPE Ingenieros, S.A.
- Date: 19/06/2024
- Zone géographique: Maroc
- Devise: MAD
- Coûts indirects: 3 %
- Frais généraux: 13 %
- Bénéfice: 6 %
- TVA: 20 %

## T Équipements techniques

### TC ECS et chauffage

#### TCE Systèmes de conduction d'eau

**TCE160** U Groupe hydraulique solaire.
Groupe hydraulique solaire, avec réservoir pour drainage automatique de 8 l de capacité, pompe de circulation électronique Wilo Yonos Para ST 15/13 de 2 à 12 l/min, vanne de sécurité réglée à 3 bar, vannes de remplissage et de vidange et carcasse en polypropylène expansé pour isolation thermique.
Inclut: Implantation. Mise en place. Connexion. Contrôle de son bon fonctionnement.
Critère pour le métré: Nombre d'unités prévues, selon documentation graphique du Projet.
Critère pour le mémoire: On mesurera le nombre d'unités réellement exécutées selon les spécifications du Projet.

| Code | U | Désignation | Quantité | Prix | Montant |
|---|---|---|---|---|---|
| mt38cso050a | U | Groupe hydraulique solaire, avec réservoir pour drainage automatique de 8 l de capacité, pompe de circulation électronique Wilo Yonos Para ST 15/13 de 2 à 12 l/min, vanne de sécurité réglée à 3 bar, vannes de remplissage et de vidange et carcasse en polypropylène expansé pour isolation thermique. (matériau) | 1 | 13031.8 | 13031.800 |
| mo004 | h | Compagnon professionnel III/CP2 chauffagiste. (main-d'œuvre) | 0.357 | 59.53 | 21.252 |
| mo103 | h | Ouvrier professionnel II/OP chauffagiste. (main-d'œuvre) | 0.357 | 51.22 | 18.286 |
| % | % | Frais de chantier des unités d'ouvrage | 2 % | 13071.338 | 261.427 |
|  |  | Coûts directs |  |  | 13332.765 |
