# Ballon d'eau pour chauffage et climatisation

- Propriété du fichier: CYPE Ingenieros S.A.
- Format: FIEBDC-3/2016
- Logiciel: Générateur de prix de la construction. CYPE Ingenieros, S.A.
- Date: 19/06/2024
- Zone géographique: Maroc
- Devise: MAD
- Coûts indirects: 3 %
- Frais généraux: 13 %
- Bénéfice: 6 %
- TVA: 20 %

## T Équipements techniques

### TC ECS et chauffage

#### TCE Systèmes de conduction d'eau

**TCE220** U Ballon d'eau pour chauffage et climatisation.
Accumulateur en acier noir, BDLN 370 "SAUNIER DUVAL", de sol, 370 l, efficacité énergétique classe C, hauteur 1725 mm, diamètre 620 mm, isolation de 50 mm d'épaisseur avec polyuréthane à haute densité, sans CFC. Comprend les vannes d'isolement, les éléments de montage et les accessoires nécessaires à son bon fonctionnement.
Inclut: Implantation. Mise en place. Connexion. Contrôle de son bon fonctionnement.
Critère pour le métré: Nombre d'unités prévues, selon documentation graphique du Projet.
Critère pour le mémoire: On mesurera le nombre d'unités réellement exécutées selon les spécifications du Projet.

| Code | U | Désignation | Quantité | Prix | Montant |
|---|---|---|---|---|---|
| mt38css112d | U | Accumulateur en acier noir, BDLN 370 "SAUNIER DUVAL", de sol, 370 l, efficacité énergétique classe C, hauteur 1725 mm, diamètre 620 mm, isolation de 50 mm d'épaisseur avec polyuréthane à haute densité, sans CFC. (matériau) | 1 | 20525.83 | 20525.830 |
| mt37sve010d | U | Vanne à sphère en laiton nickelé à visser de 1". (matériau) | 4 | 138.58 | 554.320 |
| mt38www010 | U | Produits complémentaires pour installation de chauffage. (matériau) | 1 | 22.99 | 22.990 |
| mo004 | h | Compagnon professionnel III/CP2 chauffagiste. (main-d'œuvre) | 0.996 | 59.53 | 59.292 |
| mo103 | h | Ouvrier professionnel II/OP chauffagiste. (main-d'œuvre) | 0.996 | 51.22 | 51.015 |
| % | % | Frais de chantier des unités d'ouvrage | 2 % | 21213.447 | 424.269 |
|  |  | Coûts directs |  |  | 21637.716 |

## Ressources

**mt38css112d** U Accumulateur en acier noir
Données techniques: Coût énergétique 2071.879 MJ; Émission de CO2 84.178 kg
Déchets:
- emballage: re150101 Emballages en papier et en carton. (composant de déchet); quantité 2.216 kg; Code CED 15 01 01; Masse de l'élément 1 kg; Volume 0.001333 m3
- emballage: re170201 Bois. (composant de déchet); quantité 0.611 kg; Code CED 17 02 01; Masse de l'élément 1 kg; Volume 0.000909 m3

**mt37sve010d** U Vanne à sphère en laiton nickelé à visser de 1"
Données techniques: Coût énergétique 843.399 MJ; Émission de CO2 56.701 kg
Déchets:
- emballage: re150101 Emballages en papier et en carton; quantité 0.072 kg
