# Ballon d'eau pour chauffage et climatisation

- Propriété du fichier: CYPE Ingenieros S.A.
- Format: FIEBDC-3/2016
- Logiciel: Générateur de prix de la construction. CYPE Ingenieros, S.A.
- Date: 19/06/2024
- Zone géographique: Maroc
- Devise: MAD
- Coûts indirects: 3 %
- Frais généraux: 13 %
- Bénéfice: 6 %
- TVA: 20 %

## T Équipements techniques

### TC ECS et chauffage

#### TCE Systèmes de conduction d'eau

**TCE220** U Ballon d'eau pour chauffage et climatisation.
Ballon tampon, en acier noir, 4950 l, hauteur 2750 mm, diamètre 1910 mm, isolation de 50 mm d'épaisseur avec polyuréthane à haute densité, avec thermomètres, thermostat, bouche latérale DN 400. Comprend les vannes d'isolement, les éléments de montage et les accessoires nécessaires à son bon fonctionnement.
Inclut: Implantation. Mise en place. Connexion. Contrôle de son bon fonctionnement.
Critère pour le métré: Nombre d'unités prévues, selon documentation graphique du Projet.
Critère pour le mémoire: On mesurera le nombre d'unités réellement exécutées selon les spécifications du Projet.

| Code | U | Désignation | Quantité | Prix | Montant |
|---|---|---|---|---|---|
| mt38aci010S | U | Ballon tampon, en acier noir, 4950 l, hauteur 2750 mm, diamètre 1910 mm, isolation de 50 mm d'épaisseur avec polyuréthane à haute densité, avec thermomètres, thermostat, bouche latérale DN 400. (matériau) | 1 | 68419.44 | 68419.440 |
| mt37sve010j | U | Vanne à sphère en laiton nickelé à visser de 4". (matériau) | 4 | 2021.68 | 8086.720 |
| mt38www010 | U | Produits complémentaires pour installation de chauffage. (matériau) | 1 | 22.99 | 22.990 |
| mo004 | h | Compagnon professionnel III/CP2 chauffagiste. (main-d'œuvre) | 3.44 | 59.53 | 204.783 |
| mo103 | h | Ouvrier professionnel II/OP chauffagiste. (main-d'œuvre) | 3.44 | 51.22 | 176.197 |
| % | % | Frais de chantier des unités d'ouvrage | 2 % | 76910.130 | 1538.203 |
|  |  | Coûts directs |  |  | 78448.333 |

## Ressources

**mt38aci010S** U Ballon tampon, en acier noir
Données techniques: Coût énergétique 19877.623 MJ; Émission de CO2 831.513 kg
Déchets:
- emballage: re150101 Emballages en papier et en carton. (composant de déchet); quantité 2.622 kg; Code CED 15 01 01; Masse de l'élément 1 kg; Volume 0.001333 m3
- emballage: re170201 Bois. (composant de déchet); quantité 0.661 kg; Code CED 17 02 01; Masse de l'élément 1 kg; Volume 0.000909 m3

**mt37sve010j** U Vanne à sphère en laiton nickelé à visser de 4"
Données techniques: Coût énergétique 5130.484 MJ; Émission de CO2 344.629 kg
Déchets:
- emballage: re150101 Emballages en papier et en carton; quantité 0.081 kg
