# Ballon simple échangeur, pour production d'E.C.S

- Propriété du fichier: CYPE Ingenieros S.A.
- Format: FIEBDC-3/2016
- Logiciel: Générateur de prix de la construction. CYPE Ingenieros, S.A.
- Date: 19/06/2024
- Zone géographique: Maroc
- Devise: MAD
- Coûts indirects: 3 %
- Frais généraux: 13 %
- Bénéfice: 6 %
- TVA: 20 %

## T Équipements techniques

### TC ECS et chauffage

#### TCE Systèmes de conduction d'eau

**TCE150** U Ballon simple échangeur, pour production d'E.C.S.
Ballon échangeur en acier vitrifié, FE 300/3 MR, avec échangeur à un serpentin, de sol, 300 l, efficacité énergétique classe B, hauteur 1775 mm, diamètre 660 mm, sonde de température. Comprend les vannes d'isolement, les éléments de montage et les accessoires nécessaires à son bon fonctionnement.
Inclut: Implantation. Mise en place. Connexion. Contrôle de son bon fonctionnement.
Critère pour le métré: Nombre d'unités prévues, selon documentation graphique du Projet.
Critère pour le mémoire: On mesurera le nombre d'unités réellement exécutées selon les spécifications du Projet.

| Code | U | Désignation | Quantité | Prix | Montant |
|---|---|---|---|---|---|
| mt38css103b | U | Ballon échangeur en acier vitrifié, FE 300/3 MR, avec échangeur à un serpentin, de sol, 300 l, efficacité énergétique classe B, hauteur 1775 mm, diamètre 660 mm, sonde de température. (matériau) | 1 | 26546.74 | 26546.740 |
| mt37svs010c | U | Vanne de sécurité, en laiton, avec filet de 1/2" de diamètre, réglé à 6 bar de pression. (matériau) | 1 | 50.43 | 50.430 |
| mt38www011 | U | Produits complémentaires pour installations d'E.C.S. (matériau) | 1 | 19.84 | 19.840 |
| mo004 | h | Compagnon professionnel III/CP2 chauffagiste. (main-d'œuvre) | 0.892 | 59.53 | 53.101 |
| mo103 | h | Ouvrier professionnel II/OP chauffagiste. (main-d'œuvre) | 0.892 | 51.22 | 45.688 |
| % | % | Frais de chantier des unités d'ouvrage | 2 % | 26715.799 | 534.316 |
|  |  | Coûts directs |  |  | 27250.115 |

## Ressources

**mt38css103b** U Ballon échangeur en acier vitrifié
Données techniques: Coût énergétique 3849.622 MJ; Émission de CO2 158.791 kg
Déchets:
- emballage: re150101 Emballages en papier et en carton. (composant de déchet); quantité 2.267 kg; Code CED 15 01 01; Masse de l'élément 1 kg; Volume 0.001333 m3
- emballage: re170201 Bois. (composant de déchet); quantité 0.617 kg; Code CED 17 02 01; Masse de l'élément 1 kg; Volume 0.000909 m3

**mt37svs010c** U Vanne de sécurité, en laiton, avec filet de 1/2" de diamètre, réglé à 6 bar de pression
Données techniques: Coût énergétique 511.326 MJ; Émission de CO2 34.399 kg
Déchets:
- emballage: re150101 Emballages en papier et en carton; quantité 0.072 kg
