# Séparateur hydraulique

- Propriété du fichier: CYPE Ingenieros S.A.
- Format: FIEBDC-3/2016
- Logiciel: Générateur de prix de la construction. CYPE Ingenieros, S.A.
- Date: 06/11/2024
- Zone géographique: Maroc
- Devise: MAD
- Coûts indirects: 3 %
- Frais généraux: 13 %
- Bénéfice: 6 %
- TVA: 20 %

## T Équipements techniques

### TC ECS et chauffage

#### TCE Systèmes de conduction d'eau

**TCE440** U Séparateur hydraulique.
Découplage hydraulique, Set WH 40 "SAUNIER DUVAL", pour un débit maximal de 3500 l/h, de 500x115 mm, pression maximale de travail 6 bar, connexions vissées de 1 1/4" de diamètre, avec tube plongeur, sonde de température et isolation thermique.
Inclut: Implantation. Mise en place. Connexion et contrôle de son bon fonctionnement.
Critère pour le métré: Nombre d'unités prévues, selon documentation graphique du Projet.
Critère pour le mémoire: On mesurera le nombre d'unités réellement exécutées selon les spécifications du Projet.

| Code | U | Désignation | Quantité | Prix | Montant |
|---|---|---|---|---|---|
| mt38ghs030a | U | Découplage hydraulique, Set WH 40 "SAUNIER DUVAL", pour un débit maximal de 3500 l/h, de 500x115 mm, pression maximale de travail 6 bar, connexions vissées de 1 1/4" de diamètre, avec tube plongeur, sonde de température et isolation thermique. (matériau) | 1 | 6845.18 | 6845.180 |
| mo011 | h | Compagnon professionnel III/CP2 monteur. (main-d'œuvre) | 0.238 | 59.53 | 14.168 |
| mo080 | h | Ouvrier professionnel II/OP monteur. (main-d'œuvre) | 0.238 | 51.29 | 12.207 |
| % | % | Frais de chantier des unités d'ouvrage | 2 % | 6871.555 | 137.431 |
|  |  | Coûts directs |  |  | 7008.986 |
