# Unité air-eau, pompe à chaleur aérothermique, pour production d'E.C.S

- Propriété du fichier: CYPE Ingenieros S.A.
- Format: FIEBDC-3/2016
- Logiciel: Générateur de prix de la construction. CYPE Ingenieros, S.A.
- Date: 19/06/2024
- Zone géographique: Maroc
- Devise: MAD
- Coûts indirects: 3 %
- Frais généraux: 13 %
- Bénéfice: 6 %
- TVA: 20 %

## T Équipements techniques

### TV Climatisation et ventilation

#### TVP PAC et roof-top

**TVP140** U Unité air-eau, pompe à chaleur aérothermique, pour production d'E.C.S..
Pompe à chaleur aérothermique, air-eau, pour production d'E.C.S., Magna Aqua 150 "SAUNIER DUVAL", pour gaz R-290, mural, avec ballon d'E.C.S. en acier vitrifié de 150 litres, alimentation monophasée à 230 V, classe d'efficacité énergétique A+, profil de consommation M, dimensions 525x543x1658 mm, puissance sonore 43 dBA, résistance électrique d'appui de 1,2 W, anode de magnésium, isolation thermique en polyuréthane injecté, raccordements aérauliques, fonction antilégionelle, protection antigel et panneau de contrôle avec écran digital, programmation hebdomadaire, ajustement de la température degré à degré et mode vacances, jeu de supports et fixations pour mise en place murale. Totalement montée, connectée et mise en marche par l'entreprise installatrice pour le contrôle de son bon fonctionnement.
Inclut: Implantation de l'unité. Mise en place et fixation de l'unité et de ses accessoires. Connecté aux réseaux de conduction d'eau, électrique et de récupération des condensats. Mise en marche.
Critère pour le métré: Nombre d'unités prévues, selon documentation graphique du Projet.
Critère pour le mémoire: On mesurera le nombre d'unités réellement exécutées selon les spécifications du Projet.

| Code | U | Désignation | Quantité | Prix | Montant |
|---|---|---|---|---|---|
| mt42bcs400b | U | Pompe à chaleur aérothermique, air-eau, pour production d'E.C.S., Magna Aqua 150 "SAUNIER DUVAL", pour gaz R-290, mural, avec ballon d'E.C.S. en acier vitrifié de 150 litres, alimentation monophasée à 230 V, classe d'efficacité énergétique A+, profil de consommation M, dimensions 525x543x1658 mm, puissance sonore 43 dBA, résistance électrique d'appui de 1,2 W, anode de magnésium, isolation thermique en polyuréthane injecté, raccordements aérauliques, fonction antilégionelle, protection antigel et panneau de contrôle avec écran digital, programmation hebdomadaire, ajustement de la température degré à degré et mode vacances. (matériau) | 1 | 35920.21 | 35920.210 |
| mt37sve010c | U | Vanne à sphère en laiton nickelé à visser de 3/4". (matériau) | 2 | 83.28 | 166.560 |
| mt42bcs407a | U | Jeu de supports et fixations pour mise en place murale, "SAUNIER DUVAL", pour unité air-eau pompe à chaleur pour production d'E.C.S. (matériau) | 1 | 752.61 | 752.610 |
| % | % | Frais de chantier des unités d'ouvrage | 2 % | 36839.380 | 736.788 |
|  |  | Coûts directs |  |  | 37576.168 |

## Ressources

**mt37sve010c** U Vanne à sphère en laiton nickelé à visser de 3/4"
Données techniques: Coût énergétique 720.409 MJ; Émission de CO2 48.441 kg
Déchets:
- emballage: re150101 Emballages en papier et en carton. (composant de déchet); quantité 0.072 kg; Code CED 15 01 01; Masse de l'élément 1 kg; Volume 0.001333 m3
